# Fuente

- Propiedad del archivo: CYPE Ingenieros S.A.
- Formato: FIEBDC-3/2016
- Programa: Generador de precios de la construcción. CYPE Ingenieros, S.A.
- Fecha: 30/10/2024
- Ámbito geográfico: Bolivia
- Divisa: BOB
- Costes indirectos: 3 %
- Gastos generales: 13 %
- Beneficio industrial: 6 %
- IVA: 13 %

## U Urbanización interior de la parcela

### UM Mobiliario urbano

#### UMF Fuentes

**UMF010** Ud Fuente.
Fuente de fundición de 0,82 m de altura, sección rectangular de 48 cm de anchura y 20 cm de fondo, con un grifo de latón y desagüe en cubeta, fijada con tacos y tornillos de acero a una superficie soporte (no incluida en este precio). Totalmente montada.
Incluye: Replanteo de alineaciones y niveles. Colocación y fijación de las piezas.
Criterio de medición de proyecto: Número de unidades previstas, según documentación gráfica de Proyecto.
Criterio de medición de obra: Se medirá el número de unidades realmente ejecutadas según especificaciones de Proyecto.

| Código | Ud | Descripción | Rendimiento | Precio | Importe |
|---|---|---|---|---|---|
| mt52mug090h | Ud | Fuente de fundición de 0,82 m de altura, sección rectangular de 48 cm de anchura y 20 cm de fondo, con un grifo de latón y desagüe en cubeta. (material) | 1 | 4929.48 | 4929.480 |
| mt52mug200k | Ud | Repercusión, en la colocación de fuente, de elementos de fijación sobre superficie soporte: tacos y tornillos de acero. (material) | 1 | 36.36 | 36.360 |
| mq04cag010a | h | Camión con grúa de hasta 6 t. (maquinaria) | 0.5 | 365.54 | 182.770 |
| mo041 | h | Especialista de construcción civil. (mano de obra) | 0.275 | 57.16 | 15.719 |
| mo087 | h | Ayudante 1ª de construcción civil. (mano de obra) | 0.275 | 42.73 | 11.751 |
| % | % | Herramienta menor | 2 % | 5176.080 | 103.522 |
|  |  | Costes directos |  |  | 5279.602 |

## Recursos

**mt52mug090h** Ud Fuente de fundición de 0,82 m de altura
Datos técnicos: Coste energético 3401.126 MJ; Emisión de CO2 227.657 kg
Residuos:
- embalaje: re150101 Envases de papel y cartón. (componente de residuo); rendimiento 1.401 kg; Código LER 15 01 01; Masa del elemento 1 kg; Volumen 0.001333 m3
