# Salvavidas

- Propiedad del archivo: CYPE Ingenieros S.A.
- Formato: FIEBDC-3/2016
- Programa: Generador de precios de la construcción. CYPE Ingenieros, S.A.
- Fecha: 31/10/2024
- Ámbito geográfico: Bolivia
- Divisa: BOB
- Costes indirectos: 3 %
- Gastos generales: 13 %
- Beneficio industrial: 6 %
- IVA: 13 %

## U Urbanización interior de la parcela

### UP Piscinas

#### UPE Equipamiento exterior

**UPE070** Ud Salvavidas.
Salvavidas para piscina, de plástico, color naranja, de 730 mm de diámetro.
Incluye: Montaje y fijación de los componentes.
Criterio de medición de proyecto: Número de unidades previstas, según documentación gráfica de Proyecto.
Criterio de medición de obra: Se medirá el número de unidades realmente ejecutadas según especificaciones de Proyecto.

| Código | Ud | Descripción | Rendimiento | Precio | Importe |
|---|---|---|---|---|---|
| mt47pep070a | Ud | Salvavidas para piscina, de plástico, color naranja, de 730 mm de diámetro. (material) | 1 | 1860.63 | 1860.630 |
| mo080 | h | Ayudante 1ª en montaje. (mano de obra) | 0.055 | 42.73 | 2.350 |
| % | % | Herramienta menor | 2 % | 1862.980 | 37.260 |
|  |  | Costes directos |  |  | 1900.240 |

## Recursos

**mt47pep070a** Ud Salvavidas para piscina, de plástico, color naranja, de 730 mm de diámetro
Datos técnicos: Coste energético 1690.660 MJ; Emisión de CO2 88.978 kg
Residuos:
- embalaje: re150101 Envases de papel y cartón. (componente de residuo); rendimiento 0.038 kg; Código LER 15 01 01; Masa del elemento 1 kg; Volumen 0.001333 m3
