# Ensayo de tejas de hormigón

- Propiedad del archivo: CYPE Ingenieros S.A.
- Formato: FIEBDC-3/2016
- Programa: Generador de precios de la construcción. CYPE Ingenieros, S.A.
- Fecha: 31/10/2024
- Ámbito geográfico: Bolivia
- Divisa: BOB
- Costes indirectos: 3 %
- Gastos generales: 13 %
- Beneficio industrial: 6 %
- IVA: 13 %

## X Control de calidad y ensayos

### XP Prefabricados de hormigón

#### XPT Tejas

**XPT010** Ud Ensayo de tejas de hormigón.
Ensayos a realizar en laboratorio acreditado en el área técnica correspondiente, sobre una muestra de teja de hormigón, tomada en obra, para la determinación de las siguientes características: resistencia a flexión, permeabilidad al agua, resistencia a la helada, absorción de agua. Incluso desplazamiento a obra e informe de resultados.
Incluye: Desplazamiento a obra. Toma de muestras. Realización de ensayos. Redacción de informe de los resultados de los ensayos realizados.
Criterio de medición de proyecto: Ensayo a realizar, según documentación del Plan de control de calidad.

| Código | Ud | Descripción | Rendimiento | Precio | Importe |
|---|---|---|---|---|---|
| mt49des010 | Ud | Repercusión de desplazamiento a obra para la toma de muestras. (material) | 1 | 5.79 | 5.790 |
| mt49tho010 | Ud | Toma en obra de muestras de tejas de hormigón, cuyo peso no exceda de 50 kg. (material) | 1 | 232.22 | 232.220 |
| mt49tho030 | Ud | Ensayo para determinar la resistencia a flexión de una muestra de tejas de hormigón. (material) | 1 | 1481.41 | 1481.410 |
| mt49tho050 | Ud | Ensayo para determinar la permeabilidad al agua de una muestra de tejas de hormigón. (material) | 1 | 1074.09 | 1074.090 |
| mt49tho060 | Ud | Ensayo para determinar la resistencia a la helada de una muestra de tejas de hormigón. (material) | 1 | 1062.9 | 1062.900 |
| mt49tho080 | Ud | Ensayo para determinar la absorción de agua de una muestra de tejas de hormigón. (material) | 1 | 476.17 | 476.170 |
| mt49tho020 | Ud | Informe de resultados de los ensayos realizados sobre una muestra de tejas de hormigón. (material) | 1 | 696.89 | 696.890 |
| % | % | Herramienta menor | 2 % | 5029.470 | 100.589 |
|  |  | Costes directos |  |  | 5130.059 |
