# Par de rodilleras

- Propiedad del archivo: CYPE Ingenieros S.A.
- Formato: FIEBDC-3/2016
- Programa: Generador de precios de la construcción. CYPE Ingenieros, S.A.
- Fecha: 05/04/2024
- Ámbito geográfico: Bolivia
- Divisa: BOB
- Costes indirectos: 3 %
- Gastos generales: 13 %
- Beneficio industrial: 6 %
- IVA: 13 %

## Y Seguridad y salud

### YI Equipos de protección individual

#### YIU Para el cuerpo (vestuario de protección)

**YIU060** Ud Par de rodilleras.
Par de rodilleras con la parte delantera elástica y con esponja de celulosa, amortizable en 4 usos.
Criterio de medición de proyecto: Número de unidades previstas, según Estudio o Estudio Básico de Seguridad y Salud.
Criterio de medición de obra: Se medirá el número de unidades realmente suministradas según especificaciones de Estudio o Estudio Básico de Seguridad y Salud.

| Código | Ud | Descripción | Rendimiento | Precio | Importe |
|---|---|---|---|---|---|
| mt50epu060d | Ud | Par de rodilleras con la parte delantera elástica y con esponja de celulosa, EPI de categoría II, cumpliendo todos los requisitos de seguridad. (material) | 0.25 | 135.76 | 33.940 |
| % | % | Herramienta menor | 2 % | 33.940 | 0.679 |
|  |  | Costes directos |  |  | 34.619 |
