# Anclaje permanente de muro pantalla

- Propiedad del archivo: CYPE INGENIEROS, S.A.
- Formato: FIEBDC-3/2002
- Ámbito geográfico: Bolivia
- Divisa: BOB
- Costes indirectos: 3.00 %
- Gastos generales: 13.00 %
- Beneficio industrial: 6.00 %
- IVA: 13.00 %

## C Cimentaciones

### CC Contenciones

#### CCP Muros pantalla

**CCP082** m Anclaje permanente de muro pantalla.
Anclaje permanente de muro pantalla al terreno, "PANTALLAX", con inclinación de 30° respecto al plano horizontal, hasta 17,5 m de longitud, para asegurar la estabilidad del muro pantalla, durante un tiempo de servicio superior a 2 años, compuesto de los siguientes trabajos: extracción de tierras con medios mecánicos, mediante perforación del muro pantalla y del terreno, con entubación de 133 mm de diámetro exterior; introducción de 3 cables formados por cordones trenzados de acero de 0,6" (15,2 mm) de diámetro nominal, engrasados y envainados en tubo de PE; inyección a presión mediante el sistema de inyección única global (IU), de lechada de cemento CEM I 42,5N, con una relación agua/cemento de 0,4, dosificada en peso, para protección y formación del bulbo; para recibir la cabeza de anclaje permanente, y carga manual de escombros sobre camión o contenedor.
Incluye: Perforación de la pantalla y el terreno. Colocación de los cables. Inyección de la lechada. Limpieza de los restos generados. Carga manual de escombros sobre camión o contenedor.
Criterio de medición de proyecto: Longitud medida desde la cara de apoyo de la cabeza de anclaje hasta el extremo del bulbo, según documentación gráfica de Proyecto.
Criterio de medición de obra: Se medirá la longitud total del cable de los anclajes ejecutados según especificaciones de Proyecto.

| Código | Ud | Descripción | Rendimiento | Precio | Importe |
|---|---|---|---|---|---|
| mt07aav110b | m | Cable formado por cordones de acero, de 0,6" (15,2 mm) de diámetro nominal y 1860 MPa de carga unitaria máxima, para anclajes "PANTALLAX" al terreno. (material) | 2.000 | 23.74 | 47.48 |
| mt07aav120b | m | Tubo de polietileno de alta densidad (PEAD/HDPE), para envainar los cables en anclajes "PANTALLAX" al terreno. (material) | 1.000 | 55.40 | 55.40 |
| mt08aaa010a | m³ | Agua. (material) | 0.011 | 11.68 | 0.13 |
| mt08cem010c | kg | Cemento Portland CEM I 42,5 N, en sacos. (material) | 27.433 | 0.86 | 23.59 |
| mq03pan020b | h | Equipo mecánico para realización de los trabajos de perforación del muro y del terreno, con o sin entubación para anclaje permanente de muro pantalla. (maquinaria) | 0.500 | 876.71 | 438.36 |
| mo042 | h | Maestro hormigonero. (mano de obra) | 0.551 | 59.49 | 32.78 |
| mo089 | h | Ayudante 1ª de hormigonero. (mano de obra) | 0.551 | 44.44 | 24.49 |
| % | % | Herramienta menor | 2 % | 622.23 | 12.44 |
|  |  | Costes directos |  |  | 634.67 |
