# Espejo de aumento para baño

- Propiedad del archivo: CYPE INGENIEROS, S.A.
- Formato: FIEBDC-3/2002
- Ámbito geográfico: Bolivia
- Divisa: BOB
- Costes indirectos: 3.00 %
- Gastos generales: 13.00 %
- Beneficio industrial: 6.00 %
- IVA: 13.00 %

## S Señalización y equipamiento

### SM Baños

#### SMG Espejos

**SMG010** Ud Espejo de aumento para baño.
Espejo giratorio, para baño, modelo Resort 88096 "PRESTO EQUIP", de latón con acabado cromado, con aumento en una cara y soporte mural con brazo extensible. Fijación al soporte con las sujeciones suministradas por el fabricante.
Incluye: Replanteo y trazado en el paramento de la situación del accesorio. Colocación y fijación de los accesorios de soporte.
Criterio de medición de proyecto: Número de unidades previstas, según documentación gráfica de Proyecto.
Criterio de medición de obra: Se medirá el número de unidades realmente ejecutadas según especificaciones de Proyecto.

| Código | Ud | Descripción | Rendimiento | Precio | Importe |
|---|---|---|---|---|---|
| mt31abp110d | Ud | Espejo giratorio, para baño, modelo Resort 88096 "PRESTO EQUIP", de latón con acabado cromado, con aumento en una cara y soporte mural con brazo extensible. (material) | 1.000 | 652.29 | 652.29 |
| mo107 | h | Ayudante 1ª de plomero. (mano de obra) | 0.125 | 42.65 | 5.33 |
| % | % | Herramienta menor | 2 % | 657.62 | 13.15 |
|  |  | Costes directos |  |  | 670.77 |
