# Análisis de trabajos arqueológicos

- Propiedad del archivo: CYPE INGENIEROS, S.A.
- Formato: FIEBDC-3/2002
- Ámbito geográfico: Bolivia
- Divisa: BOB
- Costes indirectos: 3.00 %
- Gastos generales: 13.00 %
- Beneficio industrial: 6.00 %
- IVA: 13.00 %

## 0 Trabajos preliminares

### 0G Trabajos arqueológicos

#### 0GD Documentación de la intervención arqueológica

**0GD070** Ud Análisis de trabajos arqueológicos.
Análisis y estudio exhaustivo, realizado por arqueólogo, del desarrollo del trabajo propuesto en el Proyecto de Arqueología.
Incluye: Inspección visual y toma de datos. Redacción del informe técnico.
Criterio de medición de proyecto: Número de unidades previstas, según documentación gráfica de Proyecto.
Criterio de medición de obra: Se medirá el número de unidades realmente ejecutadas según especificaciones de Proyecto.

| Código | Ud | Descripción | Rendimiento | Precio | Importe |
|---|---|---|---|---|---|
| mo000 | h | arqueólogo. (mano de obra) | 110.139 | 82.55 | 9091.97 |
| % | % | Herramienta menor | 2 % | 9091.97 | 181.84 |
|  |  | Costes directos |  |  | 9273.81 |
