# Estabilización de taludes

- Propiedad del archivo: CYPE INGENIEROS, S.A.
- Formato: FIEBDC-3/2002
- Ámbito geográfico: Bolivia
- Divisa: BOB
- Costes indirectos: 3.00 %
- Gastos generales: 13.00 %
- Beneficio industrial: 6.00 %
- IVA: 13.00 %

## A Acondicionamiento del terreno

### AD Movimiento de tierras en edificación

#### ADV Estabilización de taludes

**ADV020** m² Estabilización de taludes.
Estabilización de taludes mediante la proyección por vía húmeda de dos capas de hormigón H25, para un ambiente severo, tamaño máximo del agregado 20 mm, consistencia fluida, de 10 cm de espesor total.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hes200a | m³ | Hormigón para proyectar, H25, para un ambiente severo, tamaño máximo del agregado 20 mm, consistencia fluida, con una dosificación de cemento de 400 kg/m³, premezclado en planta. (material) | 0.130 | 834.65 | 108.50 |
| mq06gun010 | h | Gunitadora de hormigón por vía húmeda 33 kW. (maquinaria) | 0.541 | 95.49 | 51.66 |
| mo020 | h | Especialista de construcción. (mano de obra) | 0.662 | 56.74 | 37.56 |
| mo113 | h | Ayudante 2ª de construcción. (mano de obra) | 0.331 | 40.86 | 13.52 |
| % | % | Herramienta menor | 2 % | 211.24 | 4.22 |
|  |  | Costes directos |  |  | 215.46 |
