# Entibados en zanjas

- Propiedad del archivo: CYPE INGENIEROS, S.A.
- Formato: FIEBDC-3/2002
- Ámbito geográfico: Bolivia
- Divisa: BOB
- Costes indirectos: 3.00 %
- Gastos generales: 13.00 %
- Beneficio industrial: 6.00 %
- IVA: 13.00 %

## A Acondicionamiento del terreno

### AP Entibados

#### APE Zanjas y pozos

**APE010** m² Entibados en zanjas.
Apuntalado para una protección del 20%, mediante cabeceros horizontales, amortizables en 10 usos y codales de madera, amortizables en 30 usos, fijados con puntas de acero, en zanjas de hasta 3 m de profundidad y de hasta 1 m de anchura.
Incluye: Montaje de tablones, cabeceros y codales de madera, para la formación del entibado. Clavado de todos los elementos. Desmontaje gradual del apuntalamiento y del entibado.
Criterio de medición de proyecto: Superficie que corre peligro de desprendimiento, que puede ser una parte o el total de cada una de las paredes de la excavación, medida según documentación gráfica de Proyecto.
Criterio de medición de obra: Se medirá la superficie realmente entibada según especificaciones de Proyecto.

| Código | Ud | Descripción | Rendimiento | Precio | Importe |
|---|---|---|---|---|---|
| mt08emt040 | m³ | Madera de pino para entibado de excavaciones. (material) | 0.005 | 1751.97 | 8.76 |
| mt08emt045a | m³ | Codal de madera, de 70 a 90 mm de diámetro y entre 2 y 2,5 m de longitud, para entibado de excavaciones. (material) | 0.002 | 1578.64 | 3.16 |
| mt08var060 | kg | Puntas de acero de 20x100 mm. (material) | 0.050 | 68.13 | 3.41 |
| op00sie020 |  | Sierra de disco fijo, para mesa de trabajo. | 1.000 | 0.00 | 0.00 |
| mo044 | h | Encofrador. (mano de obra) | 0.501 | 59.49 | 29.80 |
| mo091 | h | Ayudante 1ª de encofrador. (mano de obra) | 0.501 | 44.44 | 22.26 |
| % | % | Herramienta menor | 2 % | 67.39 | 1.35 |
|  |  | Costes directos |  |  | 68.74 |
