# Cámara de inspección de hormigón simple "in situ"

- Propiedad del archivo: CYPE INGENIEROS, S.A.
- Formato: FIEBDC-3/2002
- Ámbito geográfico: Bolivia
- Divisa: BOB
- Costes indirectos: 3.00 %
- Gastos generales: 13.00 %
- Beneficio industrial: 6.00 %
- IVA: 13.00 %

## A Acondicionamiento del terreno

### AS Red de alcantarillado sanitario horizontal

#### ASA Cámaras de inspección

**ASA011** Ud Cámara de inspección de hormigón simple "in situ".
Cámara de paso enterrada, de hormigón simple "in situ" H30, para un ambiente severo, tamaño máximo del agregado 20 mm, consistencia blanda, de dimensiones interiores 50x50x50 cm, sobre solera de hormigón simple de 15 cm de espesor, formación de pendiente mínima del 2%, con el mismo tipo de hormigón, cerrada superiormente con tapa prefabricada de hormigón armado con cierre hermético al paso de los olores mefíticos. Incluso molde reutilizable de plancha metálica amortizable en 20 usos y colector de conexión de PVC, de tres entradas y una salida, con tapa de registro, para encuentros.
Criterio de valoración económica: El precio no incluye la excavación ni el relleno del trasdós.
Incluye: Replanteo. Vaciado y compactación del hormigón en formación de solera. Colocación del molde reutilizable. Vaciado y compactación del hormigón en formación de la cámara de inspección. Retirada del molde. Conexionado de los colectores a la cámara de inspección. Relleno de hormigón para formación de pendientes. Colocación del colector de conexión de PVC en el fondo de la cámara de inspección. Colocación de la tapa y los accesorios. Comprobación de su correcto funcionamiento.
Criterio de medición de proyecto: Número de unidades previstas, según documentación gráfica de Proyecto.
Criterio de medición de obra: Se medirá el número de unidades realmente ejecutadas según especificaciones de Proyecto.

| Código | Ud | Descripción | Rendimiento | Precio | Importe |
|---|---|---|---|---|---|
| mt10hmf120Be | m³ | Hormigón simple H30, para un ambiente severo, tamaño máximo del agregado 20 mm, consistencia blanda, con un asentamiento de 6 a 9 cm, medido con el cono de Abrams, premezclado en planta, según CBH 87. (material) | 0.265 | 936.51 | 248.18 |
| mt11var130 | Ud | Colector de conexión de PVC, con tres entradas y una salida, con tapa de registro. (material) | 1.000 | 341.07 | 341.07 |
| mt08epr030b | Ud | Molde reutilizable para formación de cámaras de inspección de sección cuadrada de 50x50x50 cm, de plancha metálica, incluso accesorios de montaje. (material) | 0.050 | 1769.83 | 88.49 |
| mt11arf010a | Ud | Tapa de hormigón armado prefabricada, 50x50x5 cm. (material) | 1.000 | 90.95 | 90.95 |
| au00auh040 |  | Vibrador de hormigón, eléctrico. | 1.000 | 0.00 | 0.00 |
| mo020 | h | Especialista de construcción. (mano de obra) | 1.174 | 56.74 | 66.61 |
| mo113 | h | Ayudante 2ª de construcción. (mano de obra) | 0.847 | 40.86 | 34.61 |
| % | % | Herramienta menor | 2 % | 869.91 | 17.40 |
|  |  | Costes directos |  |  | 887.31 |
