# Cámara de inspección de hormigón simple "in situ"

- Propiedad del archivo: CYPE INGENIEROS, S.A.
- Formato: FIEBDC-3/2002
- Ámbito geográfico: Bolivia
- Divisa: BOB
- Costes indirectos: 3.00 %
- Gastos generales: 13.00 %
- Beneficio industrial: 6.00 %
- IVA: 13.00 %

## A Acondicionamiento del terreno

### AS Red de alcantarillado sanitario horizontal

#### ASA Cámaras de inspección

**ASA011** Ud Cámara de inspección de hormigón simple "in situ".
Cámara de inspección a pie de bajante enterrada, de hormigón simple "in situ" H30, para un ambiente severo, tamaño máximo del agregado 20 mm, consistencia blanda, de dimensiones interiores 50x50x50 cm, sobre solera de hormigón simple de 15 cm de espesor, formación de pendiente mínima del 2%, con el mismo tipo de hormigón, con codo de PVC de 45° colocado en dado de hormigón, para evitar el golpe de bajada en la pendiente de la solera, cerrada superiormente con marco y tapa de fundición carga de rotura 125 kN; previa excavación con medios mecánicos y posterior relleno del trasdós con material granular. Incluso molde reutilizable de plancha metálica amortizable en 20 usos.
Incluye: Replanteo. Excavación con medios mecánicos. Eliminación de las tierras sueltas del fondo de la excavación. Vaciado y compactación del hormigón en formación de solera. Colocación del molde reutilizable. Vaciado y compactación del hormigón en formación de la cámara de inspección. Retirada del molde. Conexionado de los colectores a la cámara de inspección. Relleno de hormigón para formación de pendientes. Colocación del codo de PVC en el dado de hormigón. Colocación de la tapa y los accesorios. Relleno del trasdós. Comprobación de su correcto funcionamiento.
Criterio de medición de proyecto: Número de unidades previstas, según documentación gráfica de Proyecto.
Criterio de medición de obra: Se medirá el número de unidades realmente ejecutadas según especificaciones de Proyecto.

| Código | Ud | Descripción | Rendimiento | Precio | Importe |
|---|---|---|---|---|---|
| mt10hmf120Be | m³ | Hormigón simple H30, para un ambiente severo, tamaño máximo del agregado 20 mm, consistencia blanda, con un asentamiento de 6 a 9 cm, medido con el cono de Abrams, premezclado en planta, según CBH 87. (material) | 0.270 | 936.51 | 252.86 |
| mt11ppl030a | Ud | Codo 87°30' de PVC liso, D=125 mm. (material) | 1.000 | 74.64 | 74.64 |
| mt08epr030b | Ud | Molde reutilizable para formación de cámaras de inspección de sección cuadrada de 50x50x50 cm, de plancha metálica, incluso accesorios de montaje. (material) | 0.050 | 1769.83 | 88.49 |
| mt11tfa010b | Ud | Marco y tapa de fundición, 50x50 cm, para cámara de inspección registrable, carga de rotura 125 kN. (material) | 1.000 | 362.90 | 362.90 |
| mt01arr010a | t | Grava de cantera, de 19 a 25 mm de diámetro. (material) | 0.419 | 100.60 | 42.15 |
| mq01ret020b | h | Retrocargadora sobre neumáticos, de 70 kW. (maquinaria) | 0.065 | 268.66 | 17.46 |
| au00auh040 |  | Vibrador de hormigón, eléctrico. | 1.000 | 0.00 | 0.00 |
| mo020 | h | Especialista de construcción. (mano de obra) | 1.369 | 56.74 | 77.68 |
| mo113 | h | Ayudante 2ª de construcción. (mano de obra) | 1.021 | 40.86 | 41.72 |
| % | % | Herramienta menor | 2 % | 957.90 | 19.16 |
|  |  | Costes directos |  |  | 977.06 |
