# Sumidero sifónico

- Propiedad del archivo: CYPE INGENIEROS, S.A.
- Formato: FIEBDC-3/2002
- Ámbito geográfico: Bolivia
- Divisa: BOB
- Costes indirectos: 3.00 %
- Gastos generales: 13.00 %
- Beneficio industrial: 6.00 %
- IVA: 13.00 %

## A Acondicionamiento del terreno

### AS Red de alcantarillado sanitario horizontal

#### ASI Sistemas de evacuación de pisos y pisos

**ASI020** Ud Sumidero sifónico.
Instalación de sumidero sifónico de fundición dúctil, de 20x20 cm, para recogida de aguas pluviales o de locales húmedos. Incluso accesorios de montaje, piezas especiales y elementos de sujeción.
Incluye: Replanteo y trazado. Montaje, conexionado y comprobación de su correcto funcionamiento.
Criterio de medición de proyecto: Número de unidades previstas, según documentación gráfica de Proyecto.
Criterio de medición de obra: Se medirá el número de unidades realmente ejecutadas según especificaciones de Proyecto.

| Código | Ud | Descripción | Rendimiento | Precio | Importe |
|---|---|---|---|---|---|
| mt11suf010g | Ud | Sumidero sifónico de fundición dúctil, de 20x20 cm. (material) | 1.000 | 285.77 | 285.77 |
| mt11var020 | Ud | Kit de accesorios de montaje, piezas especiales y elementos de sujeción, para alcantarillado sanitario. (material) | 1.000 | 6.82 | 6.82 |
| mo020 | h | Especialista de construcción. (mano de obra) | 0.511 | 56.74 | 28.99 |
| mo112 | h | Ayudante general de construcción. (mano de obra) | 0.256 | 41.53 | 10.63 |
| % | % | Herramienta menor | 2 % | 332.21 | 6.64 |
|  |  | Costes directos |  |  | 338.85 |
