# Descabezado de micropilote

- Propiedad del archivo: CYPE INGENIEROS, S.A.
- Formato: FIEBDC-3/2002
- Ámbito geográfico: Bolivia
- Divisa: BOB
- Costes indirectos: 3.00 %
- Gastos generales: 13.00 %
- Beneficio industrial: 6.00 %
- IVA: 13.00 %

## C Cimentaciones

### CP Profundas

#### CPM Micropilotes

**CPM050** m Descabezado de micropilote.
Descabezado de micropilote con perfil tubular de acero, de 120 mm de diámetro, mediante picado del mortero de la cabeza del micropilote que no reúne las características mecánicas necesarias, con martillo eléctrico, y carga manual de escombros sobre camión o contenedor.
Incluye: Descabezado. Retirada y acopio de escombros. Carga manual de escombros sobre camión o contenedor.
Criterio de medición de proyecto: Longitud medida según documentación gráfica de Proyecto.
Criterio de medición de obra: Se medirá la longitud realmente ejecutada según especificaciones de Proyecto.

| Código | Ud | Descripción | Rendimiento | Precio | Importe |
|---|---|---|---|---|---|
| mq05mai040 | h | Martillo eléctrico. (maquinaria) | 0.465 | 20.70 | 9.63 |
| mo112 | h | Ayudante general de construcción. (mano de obra) | 0.526 | 41.84 | 22.01 |
| mo113 | h | Ayudante 2ª de construcción. (mano de obra) | 0.329 | 41.17 | 13.54 |
| % | % | Herramienta menor | 2 % | 45.18 | 0.90 |
|  |  | Costes directos |  |  | 46.08 |
