# Viga de arranque de hormigón ciclópeo sobre zapata corrida

- Propiedad del archivo: CYPE INGENIEROS, S.A.
- Formato: FIEBDC-3/2002
- Ámbito geográfico: Bolivia
- Divisa: BOB
- Costes indirectos: 3.00 %
- Gastos generales: 13.00 %
- Beneficio industrial: 6.00 %
- IVA: 13.00 %

## C Cimentaciones

### CS Superficiales

#### CSA Vigas de arranque

**CSA020** m³ Viga de arranque de hormigón ciclópeo sobre zapata corrida.
Viga de arranque de hormigón ciclópeo sobre zapata corrida, realizada con hormigón H15, para un ambiente no severo, tamaño máximo del agregado 40 mm, consistencia blanda, premezclado en planta y vaciado desde camión (60% de volumen) y piedra desplazadora de 15 a 30 cm de diámetro (40% de volumen), para el apoyo de muro de mampostería.
Criterio de valoración económica: El precio no incluye el encofrado.
Incluye: Replanteo. Vaciado y compactación del hormigón. Colocación de las piedras en el hormigón fresco. Coronación y enrase. Curado del hormigón.
Criterio de medición de proyecto: Volumen medido según documentación gráfica de Proyecto.
Criterio de medición de obra: Se medirá el volumen realmente ejecutado según especificaciones de Proyecto.

| Código | Ud | Descripción | Rendimiento | Precio | Importe |
|---|---|---|---|---|---|
| mt10hmf120bk | m³ | Hormigón simple H15, para un ambiente no severo, tamaño máximo del agregado 40 mm, consistencia blanda, con un asentamiento de 6 a 9 cm, medido con el cono de Abrams, premezclado en planta, según CBH 87. (material) | 0.660 | 773.72 | 510.66 |
| mt01arg100b | m³ | Piedra desplazadora de 15 a 30 cm de diámetro. (material) | 0.400 | 171.60 | 68.64 |
| au00auh020 |  | Canaleta para vaciado del hormigón. | 1.000 | 0.00 | 0.00 |
| au00auh040 |  | Vibrador de hormigón, eléctrico. | 1.000 | 0.00 | 0.00 |
| mo045 | h | Maestro hormigonero especialista en el vaciado y colocado del hormigón. (mano de obra) | 0.149 | 59.49 | 8.86 |
| mo092 | h | Ayudante 1ª de hormigonero especialista en el vaciado y colocado del hormigón. (mano de obra) | 0.149 | 44.44 | 6.62 |
| mo113 | h | Ayudante 2ª de construcción. (mano de obra) | 1.194 | 41.17 | 49.16 |
| % | % | Herramienta menor | 2 % | 643.94 | 12.88 |
|  |  | Costes directos |  |  | 656.82 |
