# Demolición de losa de escalera de hormigón

- Propiedad del archivo: CYPE INGENIEROS, S.A.
- Formato: FIEBDC-3/2002
- Ámbito geográfico: Bolivia
- Divisa: BOB
- Costes indirectos: 3.00 %
- Gastos generales: 13.00 %
- Beneficio industrial: 6.00 %
- IVA: 13.00 %

## D Demoliciones

### DE Estructuras

#### DEH Hormigón

**DEH060** m² Demolición de losa de escalera de hormigón.
Demolición de losa de escalera de viguetas de hormigón y elementos aligerantes, hasta 25 cm de espesor, y peldaños, con medios manuales, martillo neumático y equipo de oxicorte, y carga manual sobre camión o contenedor.
Incluye: Demolición del elemento. Corte de las armaduras. Fragmentación de los escombros en piezas manejables. Retirada y acopio de escombros. Limpieza de los restos de obra. Carga manual de escombros sobre camión o contenedor.
Criterio de medición de proyecto: Superficie medida por su intradós en verdadera magnitud, según documentación gráfica de Proyecto.
Criterio de medición de obra: Se medirá, por el intradós, la superficie realmente demolida según especificaciones de Proyecto.

| Código | Ud | Descripción | Rendimiento | Precio | Importe |
|---|---|---|---|---|---|
| mq05mai030 | h | Martillo neumático. (maquinaria) | 0.649 | 30.16 | 19.57 |
| mq05pdm110 | h | Compresor portátil diesel media presión 10 m³/min. (maquinaria) | 0.325 | 51.15 | 16.62 |
| mq08sol010 | h | Equipo de oxicorte, con acetileno como combustible y oxígeno como comburente. (maquinaria) | 0.162 | 54.48 | 8.83 |
| mo019 | h | Especialista soldador. (mano de obra) | 0.191 | 60.47 | 11.55 |
| mo112 | h | Ayudante general de construcción. (mano de obra) | 0.765 | 43.68 | 33.42 |
| mo113 | h | Ayudante 2ª de construcción. (mano de obra) | 0.765 | 42.97 | 32.87 |
| % | % | Herramienta menor | 2 % | 122.86 | 2.46 |
|  |  | Costes directos |  |  | 125.32 |
