# Demolición de columna de hormigón armado

- Propiedad del archivo: CYPE INGENIEROS, S.A.
- Formato: FIEBDC-3/2002
- Ámbito geográfico: Bolivia
- Divisa: BOB
- Costes indirectos: 3.00 %
- Gastos generales: 13.00 %
- Beneficio industrial: 6.00 %
- IVA: 13.00 %

## D Demoliciones

### DE Estructuras

#### DEH Hormigón

**DEH030** m³ Demolición de columna de hormigón armado.
Demolición de columna de hormigón armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.955 | 30.16 | 209.76 |
| mq05pdm110 | h | Compresor portátil diesel media presión 10 m³/min. (maquinaria) | 3.478 | 51.15 | 177.90 |
| mq08sol010 | h | Equipo de oxicorte, con acetileno como combustible y oxígeno como comburente. (maquinaria) | 1.739 | 54.48 | 94.74 |
| mo019 | h | Especialista soldador. (mano de obra) | 2.049 | 57.91 | 118.66 |
| mo112 | h | Ayudante general de construcción. (mano de obra) | 8.196 | 41.84 | 342.92 |
| mo113 | h | Ayudante 2ª de construcción. (mano de obra) | 6.830 | 41.17 | 281.19 |
| % | % | Herramienta menor | 2 % | 1225.17 | 24.50 |
|  |  | Costes directos |  |  | 1249.67 |
