# Demolición de capa de compresión de hormigón en losas

- Propiedad del archivo: CYPE INGENIEROS, S.A.
- Formato: FIEBDC-3/2002
- Ámbito geográfico: Bolivia
- Divisa: BOB
- Costes indirectos: 3.00 %
- Gastos generales: 13.00 %
- Beneficio industrial: 6.00 %
- IVA: 13.00 %

## D Demoliciones

### DE Estructuras

#### DEH Hormigón

**DEH080** m² Demolición de capa de compresión de hormigón en losas.
Demolición de capa de compresión de hormigón, de 4 cm de espesor, en losas, con medios manuales y martillo neumático, previo levantado del piso y su base, y carga manual sobre camión o contenedor.
Criterio de valoración económica: El precio no incluye el levantado del piso.
Incluye: Replanteo de la superficie a demoler. Demolición del elemento. Fragmentación de los escombros en piezas manejables. Retirada y acopio de escombros. Limpieza de los restos de obra. Carga manual de escombros sobre camión o contenedor.
Criterio de medición de proyecto: Superficie medida según documentación gráfica de Proyecto.
Criterio de medición de obra: Se medirá la superficie realmente demolida según especificaciones de Proyecto.

| Código | Ud | Descripción | Rendimiento | Precio | Importe |
|---|---|---|---|---|---|
| mq05mai030 | h | Martillo neumático. (maquinaria) | 0.174 | 30.16 | 5.25 |
| mq05pdm110 | h | Compresor portátil diesel media presión 10 m³/min. (maquinaria) | 0.087 | 51.15 | 4.45 |
| mo112 | h | Ayudante general de construcción. (mano de obra) | 0.205 | 41.84 | 8.58 |
| mo113 | h | Ayudante 2ª de construcción. (mano de obra) | 0.102 | 41.17 | 4.20 |
| % | % | Herramienta menor | 2 % | 22.48 | 0.45 |
|  |  | Costes directos |  |  | 22.93 |
