# Desmontaje de entarimado en losa de madera

- Propiedad del archivo: CYPE INGENIEROS, S.A.
- Formato: FIEBDC-3/2002
- Ámbito geográfico: Bolivia
- Divisa: BOB
- Costes indirectos: 3.00 %
- Gastos generales: 13.00 %
- Beneficio industrial: 6.00 %
- IVA: 13.00 %

## D Demoliciones

### DE Estructuras

#### DEM Madera

**DEM070** m² Desmontaje de entarimado en losa de madera.
Desmontaje de entarimado de 3 cm de espesor, de tablas machihembradas de madera, clavadas a las viguetas de la losa, con medios manuales, y carga manual sobre camión o contenedor.
Criterio de valoración económica: El precio incluye el desmontaje de los elementos de fijación.
Incluye: Desmontaje del elemento. Retirada y acopio del material desmontado. Limpieza de los restos de obra. Carga manual de escombros sobre camión o contenedor.
Criterio de medición de proyecto: Superficie medida según documentación gráfica de Proyecto.
Criterio de medición de obra: Se medirá la superficie realmente desmontada según especificaciones de Proyecto.

| Código | Ud | Descripción | Rendimiento | Precio | Importe |
|---|---|---|---|---|---|
| mo113 | h | Ayudante 2ª de construcción. (mano de obra) | 0.236 | 41.17 | 9.72 |
| % | % | Herramienta menor | 2 % | 9.72 | 0.19 |
|  |  | Costes directos |  |  | 9.91 |
