# Desmontaje de subestructura soporte para la sustentación del revestimiento exterior de fachada ventilada

- Propiedad del archivo: CYPE INGENIEROS, S.A.
- Formato: FIEBDC-3/2002
- Ámbito geográfico: Bolivia
- Divisa: BOB
- Costes indirectos: 3.00 %
- Gastos generales: 13.00 %
- Beneficio industrial: 6.00 %
- IVA: 13.00 %

## D Demoliciones

### DF Fachadas

#### DFA Ventiladas

**DFA015** m² Desmontaje de subestructura soporte para la sustentación del revestimiento exterior de fachada ventilada.
Desmontaje de subestructura soporte metálica para la sustentación del revestimiento exterior de fachada ventilada, con medios manuales, y carga manual sobre camión o contenedor.
Incluye: Desmontaje del elemento. Retirada y acopio del material desmontado. Limpieza de los restos de obra. Carga manual del material desmontado y restos de obra sobre camión o contenedor.
Criterio de medición de proyecto: Superficie medida según documentación gráfica de Proyecto.
Criterio de medición de obra: Se medirá la superficie realmente desmontada según especificaciones de Proyecto.

| Código | Ud | Descripción | Rendimiento | Precio | Importe |
|---|---|---|---|---|---|
| mo011 | h | Especialista en montaje. (mano de obra) | 1.094 | 58.74 | 64.26 |
| mo080 | h | Ayudante 1ª en montaje. (mano de obra) | 1.094 | 42.73 | 46.75 |
| % | % | Herramienta menor | 2 % | 111.01 | 2.22 |
|  |  | Costes directos |  |  | 113.23 |
