# Demolición de zócalo prefabricado

- Propiedad del archivo: CYPE INGENIEROS, S.A.
- Formato: FIEBDC-3/2002
- Ámbito geográfico: Bolivia
- Divisa: BOB
- Costes indirectos: 3.00 %
- Gastos generales: 13.00 %
- Beneficio industrial: 6.00 %
- IVA: 13.00 %

## D Demoliciones

### DH Remates

#### DHE De exteriores

**DHE110** m Demolición de zócalo prefabricado.
Demolición de zócalo prefabricado de hormigón de menos de 50 cm de altura situado en la parte inferior del paramento vertical, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Especialista de construcción. (mano de obra) | 0.139 | 57.16 | 7.95 |
| mo113 | h | Ayudante 2ª de construcción. (mano de obra) | 0.139 | 41.17 | 5.72 |
| % | % | Herramienta menor | 2 % | 13.67 | 0.27 |
|  |  | Costes directos |  |  | 13.94 |
