# Demolición de umbral

- Propiedad del archivo: CYPE INGENIEROS, S.A.
- Formato: FIEBDC-3/2002
- Ámbito geográfico: Bolivia
- Divisa: BOB
- Costes indirectos: 3.00 %
- Gastos generales: 13.00 %
- Beneficio industrial: 6.00 %
- IVA: 13.00 %

## D Demoliciones

### DH Remates

#### DHE De exteriores

**DHE120** m Demolición de umbral.
Demolición de umbral cerámico, empotrado en las jambas, cubriendo el escalón de acceso en la puerta de entrada o balcón del edificio, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Especialista de construcción. (mano de obra) | 0.203 | 56.74 | 11.52 |
| mo113 | h | Ayudante 2ª de construcción. (mano de obra) | 0.203 | 40.86 | 8.29 |
| % | % | Herramienta menor | 2 % | 19.81 | 0.40 |
|  |  | Costes directos |  |  | 20.21 |
