# Desmontaje de antena

- Propiedad del archivo: CYPE INGENIEROS, S.A.
- Formato: FIEBDC-3/2002
- Ámbito geográfico: Bolivia
- Divisa: BOB
- Costes indirectos: 3.00 %
- Gastos generales: 13.00 %
- Beneficio industrial: 6.00 %
- IVA: 13.00 %

## D Demoliciones

### DI Instalaciones

#### DIA Audiovisuales

**DIA010** Ud Desmontaje de antena.
Desmontaje de antena colectiva de radio (FM) y TV vía terrestre (UHF/VHF), con medios manuales y recuperación del material para su posterior ubicación en otro emplazamiento, y carga manual sobre camión o contenedor.
Criterio de valoración económica: El precio incluye la retirada del cableado superficial y el desmontaje de los accesorios y de los soportes de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo001 | h | Especialista instalador de telecomunicaciones. (mano de obra) | 1.996 | 58.74 | 117.25 |
| mo056 | h | Ayudante 1ª instalador de telecomunicaciones. (mano de obra) | 1.996 | 42.65 | 85.13 |
| % | % | Herramienta menor | 2 % | 202.38 | 4.05 |
|  |  | Costes directos |  |  | 206.43 |
