# Retirada de cableado eléctrico

- Propiedad del archivo: CYPE INGENIEROS, S.A.
- Formato: FIEBDC-3/2002
- Ámbito geográfico: Bolivia
- Divisa: BOB
- Costes indirectos: 3.00 %
- Gastos generales: 13.00 %
- Beneficio industrial: 6.00 %
- IVA: 13.00 %

## D Demoliciones

### DI Instalaciones

#### DIE Eléctricas

**DIE102** m Retirada de cableado eléctrico.
Retirada de cableado eléctrico fijo en superficie bajo canal protectora, con medios manuales, y carga manual sobre camión o contenedor.
Incluye: Desmontaje del elemento. Retirada y acopio del material desmontado. Limpieza de los restos de obra. Carga manual del material desmontado y restos de obra sobre camión o contenedor.
Criterio de medición de proyecto: Longitud medida según documentación gráfica de Proyecto.
Criterio de medición de obra: Se medirá la longitud realmente desmontada según especificaciones de Proyecto.

| Código | Ud | Descripción | Rendimiento | Precio | Importe |
|---|---|---|---|---|---|
| mo003 | h | Especialista electricista. (mano de obra) | 0.016 | 58.74 | 0.94 |
| mo102 | h | Ayudante 1ª de electricista. (mano de obra) | 0.016 | 42.65 | 0.68 |
| % | % | Herramienta menor | 2 % | 1.62 | 0.03 |
|  |  | Costes directos |  |  | 1.65 |
