# Desmontaje de ascensor para personas

- Propiedad del archivo: CYPE INGENIEROS, S.A.
- Formato: FIEBDC-3/2002
- Ámbito geográfico: Bolivia
- Divisa: BOB
- Costes indirectos: 3.00 %
- Gastos generales: 13.00 %
- Beneficio industrial: 6.00 %
- IVA: 13.00 %

## D Demoliciones

### DI Instalaciones

#### DIT Transporte

**DIT010** Ud Desmontaje de ascensor para personas.
Desmontaje de la instalación de un ascensor hidráulico, para 300 kg (4 personas) y 2 detenidas, compuesto de puertas interiores, puertas exteriores, ganchos de fijación, lámparas de alumbrado del hueco, pasacables, grupo tractor, amortiguadores de foso, limitador de velocidad y paracaídas, cuadro y cable de maniobra, recorrido de guías y pistón, selector de detenidas, botoneras de piso, chasis de cabina y contrapeso, línea telefónica y sistemas de seguridad; con medios manuales, y carga manual sobre camión o contenedor.
Criterio de valoración económica: El precio incluye el desmontaje de la instalación eléctrica.
Incluye: Desmontaje de la instalación eléctrica. Desmontaje del elemento. Retirada y acopio del material desmontado. Limpieza de los restos de obra. Carga manual del material desmontado y restos de obra sobre camión o contenedor.
Criterio de medición de proyecto: Número de unidades previstas, según documentación gráfica de Proyecto.
Criterio de medición de obra: Se medirá el número de unidades realmente desmontadas según especificaciones de Proyecto.

| Código | Ud | Descripción | Rendimiento | Precio | Importe |
|---|---|---|---|---|---|
| mo020 | h | Especialista de construcción. (mano de obra) | 30.958 | 56.74 | 1756.56 |
| mo113 | h | Ayudante 2ª de construcción. (mano de obra) | 30.958 | 40.86 | 1264.94 |
| mo018 | h | Especialista cerrajero. (mano de obra) | 30.958 | 57.48 | 1779.47 |
| mo059 | h | Ayudante 1ª cerrajero. (mano de obra) | 30.958 | 42.49 | 1315.41 |
| % | % | Herramienta menor | 2 % | 6116.38 | 122.33 |
|  |  | Costes directos |  |  | 6238.71 |
