# Demolición de piso exterior de baldosas de piedra natural

- Propiedad del archivo: CYPE INGENIEROS, S.A.
- Formato: FIEBDC-3/2002
- Ámbito geográfico: Bolivia
- Divisa: BOB
- Costes indirectos: 3.00 %
- Gastos generales: 13.00 %
- Beneficio industrial: 6.00 %
- IVA: 13.00 %

## D Demoliciones

### DM Firmes y pisos

#### DMX Pisos exteriores

**DMX070** m² Demolición de piso exterior de baldosas de piedra natural.
Demolición de piso exterior de baldosas de piedra natural, con martillo neumático, y carga manual sobre camión o contenedor.
Criterio de valoración económica: El precio incluye el picado del material de agarre, pero no incluye la demolición de la base soporte.
Incluye: Demolición del elemento. Fragmentación de los escombros en piezas manejables. Retirada y acopio de escombros. Limpieza de los restos de obra. Carga manual de escombros sobre camión o contenedor.
Criterio de medición de proyecto: Superficie medida según documentación gráfica de Proyecto.
Criterio de medición de obra: Se medirá la superficie realmente demolida según especificaciones de Proyecto.

| Código | Ud | Descripción | Rendimiento | Precio | Importe |
|---|---|---|---|---|---|
| mq05mai030 | h | Martillo neumático. (maquinaria) | 0.243 | 30.16 | 7.33 |
| mq05pdm010a | h | Compresor portátil eléctrico 2 m³/min de caudal. (maquinaria) | 0.122 | 28.16 | 3.44 |
| mo112 | h | Ayudante general de construcción. (mano de obra) | 0.141 | 43.68 | 6.16 |
| mo113 | h | Ayudante 2ª de construcción. (mano de obra) | 0.264 | 42.97 | 11.34 |
| % | % | Herramienta menor | 2 % | 28.27 | 0.57 |
|  |  | Costes directos |  |  | 28.84 |
