# Desmontaje de claraboya prefabricada

- Propiedad del archivo: CYPE INGENIEROS, S.A.
- Formato: FIEBDC-3/2002
- Ámbito geográfico: Bolivia
- Divisa: BOB
- Costes indirectos: 3.00 %
- Gastos generales: 13.00 %
- Beneficio industrial: 6.00 %
- IVA: 13.00 %

## D Demoliciones

### DQ Cubiertas

#### DQL Lucernarios

**DQL010** Ud Desmontaje de claraboya prefabricada.
Desmontaje de claraboya prefabricada fija, de hasta 0,5 m² de superficie, con medios manuales, sin afectar a la estabilidad de los elementos constructivos contiguos, y carga manual sobre camión o contenedor.
Incluye: Desmontaje del elemento. Retirada y acopio del material desmontado. Limpieza de los restos de obra. Carga manual del material desmontado y restos de obra sobre camión o contenedor.
Criterio de medición de proyecto: Número de unidades previstas, según documentación gráfica de Proyecto.
Criterio de medición de obra: Se medirá el número de unidades realmente desmontadas según especificaciones de Proyecto.

| Código | Ud | Descripción | Rendimiento | Precio | Importe |
|---|---|---|---|---|---|
| mo020 | h | Especialista de construcción. (mano de obra) | 0.744 | 57.16 | 42.53 |
| mo113 | h | Ayudante 2ª de construcción. (mano de obra) | 0.744 | 41.17 | 30.63 |
| % | % | Herramienta menor | 2 % | 73.16 | 1.46 |
|  |  | Costes directos |  |  | 74.62 |
