# Placa de anclaje de acero, con pernos atornillados con arandelas, tuerca y contratuerca

- Propiedad del archivo: CYPE INGENIEROS, S.A.
- Formato: FIEBDC-3/2002
- Ámbito geográfico: Bolivia
- Divisa: BOB
- Costes indirectos: 3.00 %
- Gastos generales: 13.00 %
- Beneficio industrial: 6.00 %
- IVA: 13.00 %

## E Estructuras

### EA Acero

#### EAS Columnas

**EAS006** Ud Placa de anclaje de acero, con pernos atornillados con arandelas, tuerca y contratuerca.
Placa de anclaje de acero A 36 en perfil plano, con taladro central, de 250x250 mm y espesor 12 mm, y montaje sobre 4 pernos de acero corrugado AH 500 de 12 mm de diámetro y 50 cm de longitud total, embutidos en el hormigón fresco, y atornillados con arandelas, tuerca y contratuerca una vez endurecido el hormigón del cimiento. Incluso mortero autonivelante expansivo para relleno del espacio resultante entre el hormigón endurecido y la placa y protección anticorrosiva aplicada a las tuercas y extremos de los pernos.
Criterio de valoración económica: El precio incluye los cortes, los despuntes, las pletinas, las piezas especiales y los elementos auxiliares de montaje.
Incluye: Limpieza y preparación de la superficie de apoyo. Replanteo y marcado de los ejes. Colocación y fijación provisional de la placa. Aplomado y nivelación. Relleno con mortero. Aplicación de la protección anticorrosiva.
Criterio de medición de proyecto: Número de unidades previstas, según documentación gráfica de Proyecto.
Criterio de medición de obra: Se medirá el número de unidades realmente ejecutadas según especificaciones de Proyecto.

| Código | Ud | Descripción | Rendimiento | Precio | Importe |
|---|---|---|---|---|---|
| mt07ala001f | kg | Pletina de acero laminado A 36, según ASTM A 36, para aplicaciones estructurales. Trabajada y montada en taller, para colocar con uniones atornilladas en obra. (material) | 5.888 | 22.91 | 134.89 |
| mt07aco120b | kg | Acero en barras corrugadas CA-50 (fy=500 MPa), equivalente a AH 500 según CBH 87, de varios diámetros. (material) | 1.775 | 8.78 | 15.58 |
| mt07www040a | Ud | Juego de arandelas, tuerca y contratuerca, para perno de anclaje de 12 mm de diámetro. (material) | 4.000 | 12.75 | 51.00 |
| mt09moa015 | kg | Mortero autonivelante expansivo, de dos componentes, a base de cemento mejorado con resinas sintéticas. (material) | 3.750 | 7.12 | 26.70 |
| mt27pfi010 | l | Imprimación de secado rápido, formulada con resinas alquídicas modificadas y fosfato de zinc. (material) | 0.294 | 44.12 | 12.97 |
| op00cor020 |  | Cortadora manual de metal, de disco. | 1.000 | 0.00 | 0.00 |
| mo047 | h | Especialista en montaje de estructura metálica. (mano de obra) | 0.444 | 59.04 | 26.21 |
| mo094 | h | Ayudante 1ª en montaje de estructura metálica. (mano de obra) | 0.444 | 44.11 | 19.58 |
| % | % | Herramienta menor | 2 % | 286.93 | 5.74 |
|  |  | Costes directos |  |  | 292.67 |
