# Arco de dovelas de piedra natural

- Propiedad del archivo: CYPE INGENIEROS, S.A.
- Formato: FIEBDC-3/2002
- Ámbito geográfico: Bolivia
- Divisa: BOB
- Costes indirectos: 3.00 %
- Gastos generales: 13.00 %
- Beneficio industrial: 6.00 %
- IVA: 13.00 %

## E Estructuras

### EC Piedra natural

#### ECR Arcos

**ECR010** m Arco de dovelas de piedra natural.
Arco de piedra natural arenisca formado por dovelas de 60x40x40 cm, acabado abujardado, escuadradas y trabajadas en taller, con sección trapezoidal según plano de detalle, colocadas con mortero de cemento confeccionado en obra, con 250 kg/m³ de cemento, color gris, con aditivo plastificante-aireante, dosificación 1:6, suministrado a granel; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010b | Ud | Dovela de piedra natural arenisca de 60x40x40 cm, acabado abujardado. (material) | 1.660 | 984.60 | 1634.44 |
| mt08cim020 | m | Camón de madera para formación de arco. (material) | 1.000 | 592.34 | 592.34 |
| mt08cim030a | m³ | Madera de pino para formación de cimbra. (material) | 0.150 | 2752.65 | 412.90 |
| mt08aaa010a | m³ | Agua. (material) | 0.004 | 11.61 | 0.05 |
| mt01arg005a | t | Arena de cantera, para mortero preparado en obra. (material) | 0.033 | 157.46 | 5.20 |
| mt08cet020e | t | Cemento CEM II / A-L 32,5 N, a granel. (material) | 0.005 | 694.07 | 3.47 |
| mt08adt040 | kg | Aditivo plastificante-aireante para morteros. (material) | 0.101 | 8.98 | 0.91 |
| mq06hor010 | h | Hormigonera eléctrica con una capacidad de amasado de 160 l. (maquinaria) | 0.016 | 22.66 | 0.36 |
| mo022 | h | Especialista colocador de piedra natural. (mano de obra) | 5.088 | 56.74 | 288.69 |
| mo060 | h | Ayudante 1ª colocador de piedra natural. (mano de obra) | 5.306 | 42.41 | 225.03 |
| % | % | Herramienta menor | 2 % | 3163.39 | 63.27 |
|  |  | Costes directos |  |  | 3226.66 |
