# Arco de dovelas de piedra natural

- Propiedad del archivo: CYPE INGENIEROS, S.A.
- Formato: FIEBDC-3/2002
- Ámbito geográfico: Bolivia
- Divisa: BOB
- Costes indirectos: 3.00 %
- Gastos generales: 13.00 %
- Beneficio industrial: 6.00 %
- IVA: 13.00 %

## E Estructuras

### EC Piedra natural

#### ECR Arcos

**ECR010** m Arco de dovelas de piedra natural.
Arco de piedra natural granítica formado por dovelas de 60x40x40 cm, acabado abujardado, escuadradas y trabajadas en taller, con sección trapezoidal según plano de detalle, colocadas con mortero de cemento confeccionado en obra, con 300 kg/m³ de cemento, color blanco, con aditivo hidrófugo, dosificación 1:5, suministrado en sacos; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010c | Ud | Dovela de piedra natural granítica de 60x40x40 cm, acabado abujardado. (material) | 1.660 | 1295.50 | 2150.53 |
| mt08cim020 | m | Camón de madera para formación de arco. (material) | 1.000 | 592.34 | 592.34 |
| mt08cim030a | m³ | Madera de pino para formación de cimbra. (material) | 0.150 | 2752.65 | 412.90 |
| mt08aaa010a | m³ | Agua. (material) | 0.004 | 11.61 | 0.05 |
| mt01arg005a | t | Arena de cantera, para mortero preparado en obra. (material) | 0.032 | 157.46 | 5.04 |
| mt08cem041j | kg | Cemento blanco en sacos. (material) | 6.030 | 5.45 | 32.86 |
| mt08adt010 | kg | Aditivo hidrófugo para impermeabilización de morteros u hormigones. (material) | 0.121 | 9.29 | 1.12 |
| mq06hor010 | h | Hormigonera eléctrica con una capacidad de amasado de 160 l. (maquinaria) | 0.021 | 22.66 | 0.48 |
| mo022 | h | Especialista colocador de piedra natural. (mano de obra) | 5.088 | 56.74 | 288.69 |
| mo060 | h | Ayudante 1ª colocador de piedra natural. (mano de obra) | 5.373 | 42.41 | 227.87 |
| % | % | Herramienta menor | 2 % | 3711.88 | 74.24 |
|  |  | Costes directos |  |  | 3786.12 |
