# Reparación estructural de muros de mampostería, con mortero de cemento

- Propiedad del archivo: CYPE INGENIEROS, S.A.
- Formato: FIEBDC-3/2002
- Ámbito geográfico: Bolivia
- Divisa: BOB
- Costes indirectos: 3.00 %
- Gastos generales: 13.00 %
- Beneficio industrial: 6.00 %
- IVA: 13.00 %

## E Estructuras

### EF Mampostería

#### EFY Reparaciones

**EFY036** m² Reparación estructural de muros de mampostería, con mortero de cemento.
Reparación estructural de muro de mampostería con mortero cementoso bicomponente reforzado con fibras, color gris, aplicado manualmente, con acabado liso, en dos capas, de 10 mm de espesor total; reforzado con malla de fibra de vidrio antiálcalis, con un contenido mínimo de zirconio del 17%, de 12,7x12,7 mm de luz de malla y de 125 g/m² de masa superficial.
Incluye: Aplicación de la primera capa de mortero. Colocación de la malla. Aplicación de la segunda capa de mortero. Ejecución del acabado.
Criterio de medición de proyecto: Superficie medida según documentación gráfica de Proyecto.
Criterio de medición de obra: Se medirá la superficie realmente ejecutada según especificaciones de Proyecto.

| Código | Ud | Descripción | Rendimiento | Precio | Importe |
|---|---|---|---|---|---|
| mt09rem070e | m² | Malla de fibra de vidrio antiálcalis, con un contenido mínimo de zirconio del 17%, de 12,7x12,7 mm de luz de malla, de 125 g/m² de masa superficial y de 0,45x25 m, para armar morteros. (material) | 1.100 | 159.50 | 175.45 |
| mt09rem060f | kg | Mortero cementoso bicomponente reforzado con fibras, color gris, compuesto de cementos de alta resistencia, agregados seleccionados, aditivos especiales y polímeros sintéticos en dispersión acuosa, permeable al vapor de agua y de alta resistencia mecánica y alta ductilidad, para aplicar con llana o paleta, previo amasado con agua. (material) | 18.500 | 17.00 | 314.50 |
| mo020 | h | Especialista de construcción. (mano de obra) | 0.299 | 57.16 | 17.09 |
| mo113 | h | Ayudante 2ª de construcción. (mano de obra) | 0.299 | 41.17 | 12.31 |
| % | % | Herramienta menor | 2 % | 519.35 | 10.39 |
|  |  | Costes directos |  |  | 529.74 |
