# Retacado con ladrillo cerámico en muro de mampostería

- Propiedad del archivo: CYPE INGENIEROS, S.A.
- Formato: FIEBDC-3/2002
- Ámbito geográfico: Bolivia
- Divisa: BOB
- Costes indirectos: 3.00 %
- Gastos generales: 13.00 %
- Beneficio industrial: 6.00 %
- IVA: 13.00 %

## E Estructuras

### EF Mampostería

#### EFY Reparaciones

**EFY040** m² Retacado con ladrillo cerámico en muro de mampostería.
Retacado mediante ladrillo cerámico perforado (panal), para revestir, 24x11,5x9 cm, con juntas horizontales y verticales de 10 mm de espesor, recibido con mortero de cemento confeccionado en obra, con 250 kg/m³ de cemento, color gris, dosificación 1:6, suministrado en sacos, para rellenar los huecos existentes en muro de mampostería de 1/2 pie de espesor.
Incluye: Retirada de las piezas deterioradas. Saneado del elemento. Limpieza con aire comprimido. Preparación del mortero. Humectación de la superficie. Colocación de los ladrillos por hiladas a nivel. Rejuntado. Limpieza final.
Criterio de medición de proyecto: Superficie medida según documentación gráfica de Proyecto.
Criterio de medición de obra: Se medirá la superficie realmente ejecutada según especificaciones de Proyecto.

| Código | Ud | Descripción | Rendimiento | Precio | Importe |
|---|---|---|---|---|---|
| mt04lpv010a | Ud | Ladrillo cerámico perforado (panal), para revestir, 24x11,5x9 cm, densidad 780 kg/m³. (material) | 42.000 | 3.24 | 136.08 |
| mt08aaa010a | m³ | Agua. (material) | 0.004 | 11.68 | 0.05 |
| mt01arg005a | t | Arena de cantera, para mortero preparado en obra. (material) | 0.029 | 158.40 | 4.59 |
| mt08cem000j | kg | Cemento gris en sacos. (material) | 4.516 | 1.22 | 5.51 |
| mq06hor010 | h | Hormigonera eléctrica con una capacidad de amasado de 160 l. (maquinaria) | 0.015 | 22.77 | 0.34 |
| mo020 | h | Especialista de construcción. (mano de obra) | 0.665 | 57.16 | 38.01 |
| mo077 | h | Ayudante 1ª de construcción. (mano de obra) | 0.332 | 42.73 | 14.19 |
| mo113 | h | Ayudante 2ª de construcción. (mano de obra) | 0.243 | 41.17 | 10.00 |
| % | % | Herramienta menor | 2 % | 208.77 | 4.18 |
|  |  | Costes directos |  |  | 212.95 |
