# Refuerzo de columna de hormigón armado, mediante recrecido con hormigón proyectado

- Propiedad del archivo: CYPE INGENIEROS, S.A.
- Formato: FIEBDC-3/2002
- Ámbito geográfico: Bolivia
- Divisa: BOB
- Costes indirectos: 3.00 %
- Gastos generales: 13.00 %
- Beneficio industrial: 6.00 %
- IVA: 13.00 %

## E Estructuras

### EH Hormigón armado

#### EHH Refuerzos con hormigón

**EHH020** m Refuerzo de columna de hormigón armado, mediante recrecido con hormigón proyectado.
Refuerzo de columna de hormigón armado de 30x30 cm, mediante recrecido de 10 cm de espesor en todas sus caras, con hormigón H25, para un ambiente severo, tamaño máximo del agregado 20 mm, consistencia fluida, proyectado por vía húmeda, armado con una cuantía de acero de 120 kg/m³ de acero AH 500.
Criterio de valoración económica: El precio incluye el corte, doblado y montaje de la armadura en el lugar definitivo de su colocación en obra.
Incluye: Picado de la totalidad del recubrimiento de la columna. Limpieza de la superficie de hormigón. Colocación de las armaduras de refuerzo. Proyección del hormigón. Limpieza de los restos.
Criterio de medición de proyecto: Longitud medida a ejes, según documentación gráfica de Proyecto.
Criterio de medición de obra: Se medirá, a ejes, la longitud realmente ejecutada según especificaciones de Proyecto.

| Código | Ud | Descripción | Rendimiento | Precio | Importe |
|---|---|---|---|---|---|
| mt10hes200a | m³ | Hormigón para proyectar, H25, para un ambiente severo, tamaño máximo del agregado 20 mm, consistencia fluida, con una dosificación de cemento de 400 kg/m³, premezclado en planta. (material) | 0.168 | 834.34 | 140.17 |
| mt07aco120b | kg | Acero en barras corrugadas CA-50 (fy=500 MPa), equivalente a AH 500 según CBH 87, de varios diámetros. (material) | 19.584 | 8.83 | 172.93 |
| mt08var050 | kg | Alambre galvanizado para atar, de 1,30 mm de diámetro. (material) | 0.134 | 11.68 | 1.57 |
| mq06gun010 | h | Gunitadora de hormigón por vía húmeda 33 kW. (maquinaria) | 0.290 | 231.01 | 66.99 |
| op00ciz020 |  | Cizalla para acero en barras corrugadas. | 1.000 | 0.00 | 0.00 |
| op00ata010 |  | Atadora de armadura. | 1.000 | 0.00 | 0.00 |
| mo043 | h | Armador. (mano de obra) | 0.225 | 62.10 | 13.97 |
| mo090 | h | Ayudante 1ª de armador. (mano de obra) | 0.250 | 46.39 | 11.60 |
| mo045 | h | Maestro hormigonero especialista en el vaciado y colocado del hormigón. (mano de obra) | 2.663 | 62.10 | 165.37 |
| mo092 | h | Ayudante 1ª de hormigonero especialista en el vaciado y colocado del hormigón. (mano de obra) | 1.194 | 46.39 | 55.39 |
| % | % | Herramienta menor | 2 % | 627.99 | 12.56 |
|  |  | Costes directos |  |  | 640.55 |
