# Protección catódica del hormigón armado frente a la corrosión

- Propiedad del archivo: CYPE INGENIEROS, S.A.
- Formato: FIEBDC-3/2002
- Ámbito geográfico: Bolivia
- Divisa: BOB
- Costes indirectos: 3.00 %
- Gastos generales: 13.00 %
- Beneficio industrial: 6.00 %
- IVA: 13.00 %

## E Estructuras

### EH Hormigón armado

#### EHO Protecciones

**EHO050** m² Protección catódica del hormigón armado frente a la corrosión.
Mortero de cemento con arena de sílice y aditivos especiales, proyectado en 2 capas, hasta alcanzar 10 mm de espesor total, como revestimiento del ánodo de malla de titanio, para la protección catódica por corriente impresa de estructuras de hormigón armado, frente a la corrosión, con cables de alimentación eléctrica conectados cada 1,5 m.
Incluye: Limpieza de la superficie soporte. Colocación de los ánodos de malla sobre soportes de plástico. Colocación de cables de alimentación. Proyección del mortero. Curado.
Criterio de medición de proyecto: Superficie medida según documentación gráfica de Proyecto.
Criterio de medición de obra: Se medirá la superficie realmente ejecutada según especificaciones de Proyecto.

| Código | Ud | Descripción | Rendimiento | Precio | Importe |
|---|---|---|---|---|---|
| mt09reh210 | kg | Mortero de cemento con arena de sílice de granulometría compensada y aditivos especiales, para proyectar sobre ánodos de malla en la protección catódica de estructuras de hormigón armado. (material) | 20.000 | 15.76 | 315.20 |
| mt09reh211 | m² | Ánodo de malla de titanio con una pureza del 99%, incluso soportes de plástico y cables de alimentación eléctrica conectados cada 1,5 m. (material) | 1.000 | 279.69 | 279.69 |
| mo020 | h | Especialista de construcción. (mano de obra) | 0.746 | 57.16 | 42.64 |
| mo112 | h | Ayudante general de construcción. (mano de obra) | 1.086 | 41.84 | 45.44 |
| % | % | Herramienta menor | 2 % | 682.97 | 13.66 |
|  |  | Costes directos |  |  | 696.63 |
