# Reparación no estructural de hormigón, con mortero de fraguado rápido a base de cemento

- Propiedad del archivo: CYPE INGENIEROS, S.A.
- Formato: FIEBDC-3/2002
- Ámbito geográfico: Bolivia
- Divisa: BOB
- Costes indirectos: 3.00 %
- Gastos generales: 13.00 %
- Beneficio industrial: 6.00 %
- IVA: 13.00 %

## E Estructuras

### EH Hormigón armado

#### EHY Reparaciones

**EHY031** m² Reparación no estructural de hormigón, con mortero de fraguado rápido a base de cemento.
Aplicación manual de mortero de fraguado rápido (6 minutos), con una resistencia a compresión a 28 días mayor o igual a 10 N/mm², Euroclase A1 de reacción al fuego, a base de cementos de alta resistencia, agregados silíceos seleccionados y aditivos específicos, en capa de 7 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09rep040a | kg | Mortero de fraguado rápido (6 minutos), con una resistencia a compresión a 28 días mayor o igual a 10 N/mm², Euroclase A1 de reacción al fuego, a base de cementos de alta resistencia, agregados silíceos seleccionados y aditivos específicos, para reparación no estructural del hormigón. (material) | 11.900 | 3.90 | 46.41 |
| mo020 | h | Especialista de construcción. (mano de obra) | 0.547 | 57.16 | 31.27 |
| mo113 | h | Ayudante 2ª de construcción. (mano de obra) | 0.547 | 41.17 | 22.52 |
| % | % | Herramienta menor | 2 % | 100.20 | 2.00 |
|  |  | Costes directos |  |  | 102.20 |
