# Inyección de resinas en fisuras, para reparación estructural

- Propiedad del archivo: CYPE INGENIEROS, S.A.
- Formato: FIEBDC-3/2002
- Ámbito geográfico: Bolivia
- Divisa: BOB
- Costes indirectos: 3.00 %
- Gastos generales: 13.00 %
- Beneficio industrial: 6.00 %
- IVA: 13.00 %

## E Estructuras

### EH Hormigón armado

#### EHY Reparaciones

**EHY065** m Inyección de resinas en fisuras, para reparación estructural.
Inyección en fisura con lechada fluida de dos componentes a base de resina epoxi, (rendimiento: 0,5 kg/m), aplicada mediante equipo de inyección a baja presión, para reparación estructural en elemento de hormigón.
Criterio de valoración económica: El precio no incluye la limpieza del interior de la fisura ni la colocación de los inyectores.
Incluye: Premezclado de los componentes de la resina. Conexión de la manguera con los inyectores. Inyección mecánica de la lechada. Desconexión de la manguera. Limpieza superficial.
Criterio de medición de proyecto: Longitud medida según documentación gráfica de Proyecto.
Criterio de medición de obra: Se medirá la longitud realmente ejecutada según especificaciones de Proyecto.

| Código | Ud | Descripción | Rendimiento | Precio | Importe |
|---|---|---|---|---|---|
| mt09red150b | kg | Lechada fluida de dos componentes a base de resina epoxi. (material) | 0.500 | 177.18 | 88.59 |
| mq06eim010 | h | Equipo de inyección manual de morteros fluidos y resinas. (maquinaria) | 0.128 | 11.38 | 1.46 |
| mo020 | h | Especialista de construcción. (mano de obra) | 0.149 | 57.16 | 8.52 |
| mo112 | h | Ayudante general de construcción. (mano de obra) | 0.149 | 41.84 | 6.23 |
| % | % | Herramienta menor | 2 % | 104.80 | 2.10 |
|  |  | Costes directos |  |  | 106.90 |
