# Reparación del intradós de la losa

- Propiedad del archivo: CYPE INGENIEROS, S.A.
- Formato: FIEBDC-3/2002
- Ámbito geográfico: Bolivia
- Divisa: BOB
- Costes indirectos: 3.00 %
- Gastos generales: 13.00 %
- Beneficio industrial: 6.00 %
- IVA: 13.00 %

## E Estructuras

### EH Hormigón armado

#### EHY Reparaciones

**EHY070** m² Reparación del intradós de la losa.
Reparación del intradós de la losa mediante la sustitución de las partes rotas o fisuradas de los complementos por tablero cerámico hueco machihembrado, para revestir, 50x20x3 cm, con las testas rectas, recibido con mortero de cemento, confeccionado en obra, dosificación 1:6, de fraguado rápido.
Criterio de valoración económica: El precio incluye la eliminación de las partes de complemento que permanezcan inestables.
Incluye: Preparación de la superficie soporte. Colocación del tablero cerámico. Limpieza. Retirada y acopio de escombros. Carga manual de escombros sobre camión o contenedor.
Criterio de medición de proyecto: Superficie medida según documentación gráfica de Proyecto.
Criterio de medición de obra: Se medirá la superficie realmente ejecutada según especificaciones de Proyecto.

| Código | Ud | Descripción | Rendimiento | Precio | Importe |
|---|---|---|---|---|---|
| mt04lvg020a | Ud | Tablero cerámico hueco machihembrado, para revestir, 50x20x3 cm, con las testas rectas. (material) | 12.000 | 5.29 | 63.48 |
| mt08aaa010a | m³ | Agua. (material) | 0.006 | 11.68 | 0.07 |
| mt01arg005a | t | Arena de cantera, para mortero preparado en obra. (material) | 0.016 | 158.40 | 2.53 |
| mt08cem000j | kg | Cemento gris en sacos. (material) | 2.500 | 1.22 | 3.05 |
| mt09var040 | kg | Acelerante de fraguado, exento de cloruros, para morteros y hormigones simples. (material) | 0.200 | 8.67 | 1.73 |
| mq06hor010 | h | Hormigonera eléctrica con una capacidad de amasado de 160 l. (maquinaria) | 0.008 | 22.77 | 0.18 |
| mo020 | h | Especialista de construcción. (mano de obra) | 0.814 | 57.16 | 46.53 |
| mo113 | h | Ayudante 2ª de construcción. (mano de obra) | 0.923 | 41.17 | 38.00 |
| % | % | Herramienta menor | 2 % | 155.57 | 3.11 |
|  |  | Costes directos |  |  | 158.68 |
