# Dintel prefabricado, de hormigón pretensado

- Propiedad del archivo: CYPE INGENIEROS, S.A.
- Formato: FIEBDC-3/2002
- Ámbito geográfico: Bolivia
- Divisa: BOB
- Costes indirectos: 3.00 %
- Gastos generales: 13.00 %
- Beneficio industrial: 6.00 %
- IVA: 13.00 %

## F Fachadas y muros divisorios

### FC Dinteles, cargaderos y cajones de persiana

#### FCH Prefabricados de hormigón

**FCH070** Ud Dintel prefabricado, de hormigón pretensado.
Dintel prefabricado de hormigón pretensado, 650x11x7 cm, con tres barras de acero de 8 mm de diámetro en la parte central, apoyado sobre una capa de mortero de cemento, confeccionado en obra, dosificación 1:5 Incluye: Limpieza y preparación del plano de apoyo. Replanteo y marcado de ejes de apoyo en el hueco de paso. Colocación del dintel.
Criterio de medición de proyecto: Número de unidades previstas, según documentación gráfica de Proyecto.
Criterio de medición de obra: Se medirá el número de unidades realmente ejecutadas según especificaciones de Proyecto.

| Código | Ud | Descripción | Rendimiento | Precio | Importe |
|---|---|---|---|---|---|
| mt20dhp030n | Ud | Dintel prefabricado de hormigón pretensado, 650x11x7 cm, con tres barras de acero de 8 mm de diámetro en la parte central. (material) | 1.000 | 669.75 | 669.75 |
| mt08aaa010a | m³ | Agua. (material) | 0.006 | 11.61 | 0.07 |
| mt01arg005a | t | Arena de cantera, para mortero preparado en obra. (material) | 0.002 | 157.46 | 0.31 |
| mt08cem000j | kg | Cemento gris en sacos. (material) | 0.300 | 1.21 | 0.36 |
| mq06hor010 | h | Hormigonera eléctrica con una capacidad de amasado de 160 l. (maquinaria) | 0.006 | 22.66 | 0.14 |
| mo020 | h | Especialista de construcción. (mano de obra) | 0.256 | 56.74 | 14.53 |
| mo113 | h | Ayudante 2ª de construcción. (mano de obra) | 0.769 | 40.86 | 31.42 |
| % | % | Herramienta menor | 2 % | 716.58 | 14.33 |
|  |  | Costes directos |  |  | 730.91 |
