# Pilastra

- Propiedad del archivo: CYPE INGENIEROS, S.A.
- Formato: FIEBDC-3/2002
- Ámbito geográfico: Bolivia
- Divisa: BOB
- Costes indirectos: 3.00 %
- Gastos generales: 13.00 %
- Beneficio industrial: 6.00 %
- IVA: 13.00 %

## F Fachadas y muros divisorios

### FD Defensas

#### FDB Balaustradas

**FDB020** Ud Pilastra.
Pilastra prefabricada de hormigón para balaustrada de sección cuadrada de 25x25x70 cm, colocada en cerramientos y recibida con mortero de cemento y cal, confeccionado en obra, dosificación 1:1:7. Incluso remate en forma de bola de 30x30x35 cm, replanteo, nivelación, rejuntado y limpieza.
Incluye: Limpieza y preparación del borde de apoyo. Replanteo, presentación y montaje en seco de las piezas. Colocación de las piezas de remate. Rejuntado y perfilado de juntas con mortero de cemento.
Criterio de medición de proyecto: Número de unidades previstas, según documentación gráfica de Proyecto.
Criterio de medición de obra: Se medirá el número de unidades realmente ejecutadas según especificaciones de Proyecto.

| Código | Ud | Descripción | Rendimiento | Precio | Importe |
|---|---|---|---|---|---|
| mt20bhp040a | Ud | Columna cuadrado prefabricado de hormigón blanco para balaustrada, 25x25x70 cm, incluso base. (material) | 1.000 | 247.01 | 247.01 |
| mt20bhp060i | Ud | Remate bola prefabricado de hormigón blanco para pilastra de balaustrada, 30x30x35 cm. (material) | 1.000 | 64.23 | 64.23 |
| mt08aaa010a | m³ | Agua. (material) | 0.006 | 11.68 | 0.07 |
| mt01arg005a | t | Arena de cantera, para mortero preparado en obra. (material) | 0.002 | 158.40 | 0.32 |
| mt08cem041j | kg | Cemento blanco en sacos. (material) | 0.250 | 5.48 | 1.37 |
| mt08cal011a | kg | Cal aérea hidratada, con un contenido total de óxido de calcio y óxido de magnesio mayor o igual al 90%, en sacos. (material) | 0.250 | 3.40 | 0.85 |
| mq06hor010 | h | Hormigonera eléctrica con una capacidad de amasado de 160 l. (maquinaria) | 0.006 | 22.77 | 0.14 |
| op00amo010 |  | Amoladora o radial. | 1.000 | 0.00 | 0.00 |
| mo020 | h | Especialista de construcción. (mano de obra) | 0.254 | 57.16 | 14.52 |
| mo113 | h | Ayudante 2ª de construcción. (mano de obra) | 0.265 | 41.17 | 10.91 |
| % | % | Herramienta menor | 2 % | 339.42 | 6.79 |
|  |  | Costes directos |  |  | 346.21 |
