# Hoja exterior de fachada de dos hojas, de mampostería de bloque de hormigón cara vista

- Propiedad del archivo: CYPE INGENIEROS, S.A.
- Formato: FIEBDC-3/2002
- Ámbito geográfico: Bolivia
- Divisa: BOB
- Costes indirectos: 3.00 %
- Gastos generales: 13.00 %
- Beneficio industrial: 6.00 %
- IVA: 13.00 %

## F Fachadas y muros divisorios

### FF Mampostería no estructural

#### FFX Hoja exterior cara vista en fachada de dos hojas

**FFX020** m² Hoja exterior de fachada de dos hojas, de mampostería de bloque de hormigón cara vista.
Hoja exterior de fachada de dos hojas, con apoyo parcial sobre la losa, de 15 cm de espesor, de mampostería de bloque CV de hormigón, liso hidrófugo, color gris, 40x20x15 cm, resistencia normalizada R10 (10 N/mm²), con juntas horizontales y verticales de 10 mm de espesor, junta rehundida, recibida con mortero de cemento confeccionado en obra, con 250 kg/m³ de cemento, color gris, dosificación 1:6, suministrado en sacos. Dintel de mampostería armada de bloques en "U" de hormigón; montaje y desmontaje de apeo. Revestimiento de los frentes de la losa y columnas con plaquetas de hormigón, colocadas con mortero de alta adherencia.
Incluye: Definición de los planos de fachada mediante plomos. Replanteo, planta a planta. Marcado en las columnas de los niveles de referencia general de planta y de nivel de piso. Colocación y aplomado de miras de referencia. Tendido de hilos entre miras. Colocación de plomos fijos en las aristas. Preparación del mortero. Colocación de las piezas por hiladas a nivel. Revestimiento de los frentes de la losa y columnas. Realización de todos los trabajos necesarios para la resolución de los huecos. Encuentros de la mampostería con fachadas, columnas y muros divisorios. Encuentro de la mampostería con la losa superior. Repaso de las juntas y limpieza final del paramento.
Criterio de medición de proyecto: Superficie medida en verdadera magnitud desde las caras exteriores de la fachada, según documentación gráfica de Proyecto, deduciendo los huecos de superficie mayor de 2 m². En los huecos que no se deduzcan, están incluidos los trabajos de realizar la superficie interior del hueco.
Criterio de medición de obra: Se medirá, en verdadera magnitud, desde las caras exteriores de la fachada, la superficie realmente ejecutada según especificaciones de Proyecto, deduciendo los huecos de superficie mayor de 2 m². En los huecos que no se deduzcan, están incluidos los trabajos de realizar la superficie interior del hueco.

| Código | Ud | Descripción | Rendimiento | Precio | Importe |
|---|---|---|---|---|---|
| mt03bhe010ace | Ud | Bloque CV de hormigón, liso hidrófugo, color gris, 40x20x15 cm, resistencia normalizada R10 (10 N/mm²), densidad 1200 kg/m³; con el precio incrementado el 20% en concepto de piezas especiales: vigas de borde y medios. (material) | 13.000 | 7.93 | 103.09 |
| mt08aaa010a | m³ | Agua. (material) | 0.004 | 11.61 | 0.05 |
| mt01arg005a | t | Arena de cantera, para mortero preparado en obra. (material) | 0.018 | 157.46 | 2.83 |
| mt08cem000j | kg | Cemento gris en sacos. (material) | 2.772 | 1.21 | 3.35 |
| mt07aco120b | kg | Acero en barras corrugadas CA-50 (fy=500 MPa), equivalente a AH 500 según CBH 87, de varios diámetros. (material) | 0.900 | 8.78 | 7.90 |
| mt03bhe012aa | Ud | Plaqueta CV de hormigón, liso, color gris, 40x20x4 cm. (material) | 2.000 | 4.01 | 8.02 |
| mt09moe020a | kg | Adhesivo cementoso mejorado de ligantes mixtos, C2 TE, para la colocación en capa gruesa de piezas cerámicas en paramentos verticales exteriores (material) | 0.729 | 3.95 | 2.88 |
| mt08adt010 | kg | Aditivo hidrófugo para impermeabilización de morteros u hormigones. (material) | 0.034 | 9.29 | 0.32 |
| mt50spa050m | m³ | Tablón de madera de pino, dimensiones 20x7,2 cm. (material) | 0.001 | 3309.88 | 3.31 |
| mt50spa101 | kg | Clavos de acero. (material) | 0.011 | 14.11 | 0.16 |
| mt50spa081a | Ud | Puntal metálico telescópico, de hasta 3 m de altura. (material) | 0.003 | 145.09 | 0.44 |
| mq06hor010 | h | Hormigonera eléctrica con una capacidad de amasado de 160 l. (maquinaria) | 0.009 | 22.66 | 0.20 |
| mo021 | h | Albañil. (mano de obra) | 0.896 | 56.74 | 50.84 |
| mo114 | h | Ayudante 2ª de albañil. (mano de obra) | 0.633 | 40.86 | 25.86 |
| % | % | Herramienta menor | 3 % | 209.25 | 6.28 |
|  |  | Costes directos |  |  | 215.53 |
