# Remate superior del encuentro entre losa y fachada flotante

- Propiedad del archivo: CYPE INGENIEROS, S.A.
- Formato: FIEBDC-3/2002
- Ámbito geográfico: Bolivia
- Divisa: BOB
- Costes indirectos: 3.00 %
- Gastos generales: 13.00 %
- Beneficio industrial: 6.00 %
- IVA: 13.00 %

## F Fachadas y muros divisorios

### FM Fachada flotante

#### FMR Remates

**FMR010** m Remate superior del encuentro entre losa y fachada flotante.
Remate superior de encuentro de losa con fachada flotante, formado por moldura de plancha plegada de acero galvanizado de 1,5 mm de espesor y 200 mm de desarrollo, para cubrir los anclajes de las losas y servir de soporte de la base de piso. Incluso cierre de estanqueidad con membrana impermeabilizante de caucho sintético EPDM de 2 mm de espesor, aplicada en frío y fijada al soporte mediante adhesivo de contacto, tornillería de acero galvanizado y sellado de junta perimetral entre la chapa y el cerramiento, con separador de EPDM y silicona.
Incluye: Limpieza de la superficie soporte. Replanteo y fijación mediante atornillado de la chapa sobre la losa. Aplicación del adhesivo. Colocación de la impermeabilización. Sellado de juntas y limpieza final.
Criterio de medición de proyecto: Longitud medida según documentación gráfica de Proyecto.
Criterio de medición de obra: Se medirá la longitud realmente ejecutada según especificaciones de Proyecto.

| Código | Ud | Descripción | Rendimiento | Precio | Importe |
|---|---|---|---|---|---|
| mt15dra025 | kg | Adhesivo de neopreno, para la unión de las membranas de EPDM al soporte. (material) | 1.100 | 109.54 | 120.49 |
| mt15dra020c | m² | Lámina de caucho EPDM, tipo II, espesor 2 mm, masa nominal 2,28 kg/m². (material) | 0.500 | 246.41 | 123.21 |
| mt25mco100a | m | Calamina plegada de acero galvanizado, de 1,5 mm de espesor y 200 mm de desarrollo. (material) | 1.050 | 27.29 | 28.65 |
| op00ato010 |  | Atornillador. | 1.000 | 0.00 | 0.00 |
| mo049 | h | Especialista instalador de fachada flotante. (mano de obra) | 0.754 | 58.30 | 43.96 |
| mo096 | h | Ayudante 1ª instalador de fachada flotante. (mano de obra) | 0.754 | 42.41 | 31.98 |
| % | % | Herramienta menor | 2 % | 348.29 | 6.97 |
|  |  | Costes directos |  |  | 355.26 |
