# Mampara de acero

- Propiedad del archivo: CYPE INGENIEROS, S.A.
- Formato: FIEBDC-3/2002
- Ámbito geográfico: Bolivia
- Divisa: BOB
- Costes indirectos: 3.00 %
- Gastos generales: 13.00 %
- Beneficio industrial: 6.00 %
- IVA: 13.00 %

## F Fachadas y muros divisorios

### FO Mamparas y muros divisorios móviles

#### FOA De acero

**FOA010** Ud Mampara de acero.
Mampara de 4x2,9 m, acristalada en la mitad de su superficie con lámina incolora y la otra mitad de panel machihembrado compuesto por dos chapas de de acero galvanizado prelacado y aislamiento intermedio de lana mineral, puerta interior de acero galvanizado prelacado de 2,10x0,90 m, perfiles de acero galvanizado prelacado y remate superior acristalado. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010b | m² | Panel ciego machihembrado para mamparas, formado por dos calaminas de acero galvanizado prelacado con aislamiento intermedio de lana mineral de conductividad térmica 0,039 W/(mK). (material) | 3.150 | 846.76 | 2667.29 |
| mt26mac020b | m | Perfil en "U" de acero galvanizado de acero galvanizado prelacado para mamparas. (material) | 5.900 | 51.49 | 303.79 |
| mt26mac030b | m | Rodapié de acero galvanizado prelacado para mamparas. (material) | 3.000 | 40.65 | 121.95 |
| mt21vpi010d | m² | Lámina incolora, de 8 mm de espesor. (material) | 6.270 | 278.30 | 1744.94 |
| mt26mac040 | m | Perfil de aluminio lacado para recibido del vidrio en mamparas. (material) | 19.870 | 49.06 | 974.82 |
| mt26mac050b | Ud | Puerta sencilla de una hoja de acero galvanizado prelacado para colocar en mamparas, incluso herrajes. (material) | 1.000 | 3168.71 | 3168.71 |
| op00ato010 |  | Atornillador. | 1.000 | 0.00 | 0.00 |
| mo011 | h | Especialista en montaje. (mano de obra) | 7.841 | 58.30 | 457.13 |
| mo080 | h | Ayudante 1ª en montaje. (mano de obra) | 7.841 | 42.41 | 332.54 |
| % | % | Herramienta menor | 2 % | 9771.17 | 195.42 |
|  |  | Costes directos |  |  | 9966.59 |
