# Fachada pesada de placas huecas prefabricadas de hormigón pretensado

- Propiedad del archivo: CYPE INGENIEROS, S.A.
- Formato: FIEBDC-3/2002
- Ámbito geográfico: Bolivia
- Divisa: BOB
- Costes indirectos: 3.00 %
- Gastos generales: 13.00 %
- Beneficio industrial: 6.00 %
- IVA: 13.00 %

## F Fachadas y muros divisorios

### FP Fachadas pesadas

#### FPP Paneles prefabricados de hormigón

**FPP030** m² Fachada pesada de placas huecas prefabricadas de hormigón pretensado.
Cerramiento de fachada formado por placas huecas prefabricadas de hormigón pretensado, de 17 cm de espesor, 1,2 m de anchura y 9 m de longitud máxima, con los bordes machihembrados, acabado con agregado visto calizo, dispuestas en posición horizontal, con inclusión o delimitación de huecos. Incluso colocación en obra de las placas huecas con ayuda de grúa autopropulsada, apuntalamientos, resolución del apoyo sobre la superficie superior de la cimentación, enlace de las placas huecas por las cabezas a las vigas de la estructura mediante conectores, y por los extremos a las columnas de la estructura y sellado de juntas con silicona neutra. Totalmente montado.
Incluye: Replanteo de las placas huecas. Colocación del cordón de caucho adhesivo. Posicionado de las placas huecas en su lugar de colocación. Aplomo y apuntalamiento de las placas huecas. Soldadura de los elementos metálicos de conexión. Sellado de juntas y retacado final con mortero de retracción controlada.
Criterio de medición de proyecto: Superficie medida según documentación gráfica de Proyecto, sin duplicar esquinas ni encuentros, deduciendo los huecos de superficie mayor de 3 m².
Criterio de medición de obra: Se medirá la superficie realmente ejecutada según especificaciones de Proyecto, sin duplicar esquinas ni encuentros, deduciendo los huecos de superficie mayor de 3 m².

| Código | Ud | Descripción | Rendimiento | Precio | Importe |
|---|---|---|---|---|---|
| mt12ppp010k | m² | Placa hueca prefabricada de hormigón pretensado, de 17 cm de espesor, 1,2 m de anchura y 9 m de longitud máxima, con los bordes machihembrados, acabado con agregado visto calizo, para formación de cerramiento. (material) | 1.000 | 218.72 | 218.72 |
| mt12pph011 | kg | Masilla caucho-asfáltica para sellado en frío de juntas de paneles prefabricados de hormigón. (material) | 0.070 | 17.88 | 1.25 |
| mq07gte010c | h | Grúa autopropulsada de brazo telescópico con una capacidad de elevación de 30 t y 27 m de altura máxima de trabajo. (maquinaria) | 0.037 | 492.88 | 18.24 |
| mo050 | h | Especialista en montaje de paneles prefabricados de hormigón. (mano de obra) | 0.063 | 58.30 | 3.67 |
| mo097 | h | Ayudante 1ª en montaje de paneles prefabricados de hormigón. (mano de obra) | 0.063 | 42.41 | 2.67 |
| % | % | Herramienta menor | 2 % | 244.55 | 4.89 |
|  |  | Costes directos |  |  | 249.44 |
