# Recibido de premarco metálico

- Propiedad del archivo: CYPE INGENIEROS, S.A.
- Formato: FIEBDC-3/2002
- Ámbito geográfico: Bolivia
- Divisa: BOB
- Costes indirectos: 3.00 %
- Gastos generales: 13.00 %
- Beneficio industrial: 6.00 %
- IVA: 13.00 %

## H Remates y ayudas

### HE Recibidos

#### HEC Marcos, precercos y premarcos

**HEC010** Ud Recibido de premarco metálico.
Recibido de premarco metálico con patillas de anclaje, con mortero de cemento, confeccionado en obra, con aditivo hidrófugo, dosificación 1:4, para fijar posteriormente, sobre él, el marco de la carpintería exterior de hasta 2 m² de superficie.
Incluye: Replanteo. Apertura de huecos para embutir las patillas de anclaje. Nivelación y aplomado. Apuntalamiento. Tapado de huecos con mortero.
Criterio de medición de proyecto: Número de unidades previstas, según documentación gráfica de Proyecto.
Criterio de medición de obra: Se medirá el número de unidades realmente ejecutadas según especificaciones de Proyecto.

| Código | Ud | Descripción | Rendimiento | Precio | Importe |
|---|---|---|---|---|---|
| mt08aaa010a | m³ | Agua. (material) | 0.006 | 11.68 | 0.07 |
| mt01arg005a | t | Arena de cantera, para mortero preparado en obra. (material) | 0.015 | 158.40 | 2.38 |
| mt08cem000j | kg | Cemento gris en sacos. (material) | 3.800 | 1.22 | 4.64 |
| mt08adt010 | kg | Aditivo hidrófugo para impermeabilización de morteros u hormigones. (material) | 0.076 | 9.34 | 0.71 |
| mq06hor010 | h | Hormigonera eléctrica con una capacidad de amasado de 160 l. (maquinaria) | 0.008 | 22.77 | 0.18 |
| mo020 | h | Especialista de construcción. (mano de obra) | 0.348 | 57.16 | 19.89 |
| mo113 | h | Ayudante 2ª de construcción. (mano de obra) | 0.451 | 41.17 | 18.57 |
| % | % | Herramienta menor | 2 % | 46.44 | 0.93 |
|  |  | Costes directos |  |  | 47.37 |
