# Sellado de la junta entre la carpintería exterior y el cerramiento

- Propiedad del archivo: CYPE INGENIEROS, S.A.
- Formato: FIEBDC-3/2002
- Ámbito geográfico: Bolivia
- Divisa: BOB
- Costes indirectos: 3.00 %
- Gastos generales: 13.00 %
- Beneficio industrial: 6.00 %
- IVA: 13.00 %

## H Remates y ayudas

### HS Sellados

#### HSC Carpinterías

**HSC010** m Sellado de la junta entre la carpintería exterior y el cerramiento.
Sellado exterior de la junta entre la carpintería exterior de aluminio y el cerramiento de hormigón de 10 mm de anchura y 5 mm de profundidad, con silicona neutra oxímica, de elasticidad permanente y curado rápido, color blanco, previa cubrición de la superficie de los flancos de la junta con imprimación transparente a base de poliuretano.
Incluye: Preparación y limpieza de la junta. Aplicación de la imprimación. Sellado exterior. Remates. Limpieza final.
Criterio de medición de proyecto: Longitud medida según documentación gráfica de Proyecto.
Criterio de medición de obra: Se medirá la longitud realmente ejecutada según especificaciones de Proyecto.

| Código | Ud | Descripción | Rendimiento | Precio | Importe |
|---|---|---|---|---|---|
| mt21gen010 | l | Imprimación para sellados con silicona neutra o con polímeros MS. (material) | 0.014 | 220.67 | 3.09 |
| mt22www050a | Ud | Cartucho de 300 ml de silicona neutra oxímica, de elasticidad permanente y curado rápido, color blanco, rango de temperatura de trabajo de -60 a 150°C, con resistencia a los rayos UV, dureza Shore A aproximada de 22, según ISO 868 y elongación a rotura >= 800%, según ISO 8339. (material) | 0.170 | 39.39 | 6.70 |
| mo113 | h | Ayudante 2ª de construcción. (mano de obra) | 0.313 | 41.17 | 12.89 |
| % | % | Herramienta menor | 2 % | 22.68 | 0.45 |
|  |  | Costes directos |  |  | 23.13 |
