# Peldañeado de escalera

- Propiedad del archivo: CYPE INGENIEROS, S.A.
- Formato: FIEBDC-3/2002
- Ámbito geográfico: Bolivia
- Divisa: BOB
- Costes indirectos: 3.00 %
- Gastos generales: 13.00 %
- Beneficio industrial: 6.00 %
- IVA: 13.00 %

## H Remates y ayudas

### HY Ayudas de albañilería

#### HYO Para oficios

**HYO020** m Peldañeado de escalera.
Peldañeado de escalera con ladrillo cerámico hueco, recibido con mortero de cemento, confeccionado en obra, dosificación 1:6, sobre la losa o bóveda de escalera, como base para la posterior colocación del acabado de peldaños.
Incluye: Replanteo y trazado del peldañeado en muros. Tendido de cordel entre el primer peldaño y el último. Limpieza y humectación de la losa. Formación del peldañeado.
Criterio de medición de proyecto: Longitud de la arista formada por la huella y la tabica, medida según documentación gráfica de Proyecto.
Criterio de medición de obra: Se medirá, en la arista de intersección entre huella y tabica, la longitud realmente ejecutada según especificaciones de Proyecto.

| Código | Ud | Descripción | Rendimiento | Precio | Importe |
|---|---|---|---|---|---|
| mt04lvc010b | Ud | Ladrillo cerámico hueco doble, para revestir, 24x11,5x7 cm, densidad 780 kg/m³. (material) | 18.000 | 2.29 | 41.22 |
| mt08aaa010a | m³ | Agua. (material) | 0.006 | 11.68 | 0.07 |
| mt01arg005a | t | Arena de cantera, para mortero preparado en obra. (material) | 0.016 | 158.40 | 2.53 |
| mt08cem000j | kg | Cemento gris en sacos. (material) | 2.500 | 1.22 | 3.05 |
| mq06hor010 | h | Hormigonera eléctrica con una capacidad de amasado de 160 l. (maquinaria) | 0.008 | 22.77 | 0.18 |
| mo020 | h | Especialista de construcción. (mano de obra) | 0.516 | 59.67 | 30.79 |
| mo077 | h | Ayudante 1ª de construcción. (mano de obra) | 0.310 | 44.60 | 13.83 |
| % | % | Herramienta menor | 2 % | 91.67 | 1.83 |
|  |  | Costes directos |  |  | 93.50 |
