# Derivador

- Propiedad del archivo: CYPE INGENIEROS, S.A.
- Formato: FIEBDC-3/2002
- Ámbito geográfico: Bolivia
- Divisa: BOB
- Costes indirectos: 3.00 %
- Gastos generales: 13.00 %
- Beneficio industrial: 6.00 %
- IVA: 13.00 %

## I Instalaciones

### IA Audiovisuales

#### IAA Red de cables coaxiales

**IAA110** Ud Derivador.
Derivador de 5-1000 MHz, de 2 derivaciones y 17 dB de pérdida de derivación, con conectores tipo "F".
Incluye: Colocación del derivador. Conexionado y comprobación de su correcto funcionamiento.
Criterio de medición de proyecto: Número de unidades previstas, según documentación gráfica de Proyecto.
Criterio de medición de obra: Se medirá el número de unidades realmente ejecutadas según especificaciones de Proyecto.

| Código | Ud | Descripción | Rendimiento | Precio | Importe |
|---|---|---|---|---|---|
| mt40ede005og | Ud | Derivador de 5-1000 MHz, de 2 derivaciones y 17 dB de pérdida de derivación, con conectores tipo "F". (material) | 1.000 | 54.86 | 54.86 |
| mo001 | h | Especialista instalador de telecomunicaciones. (mano de obra) | 0.118 | 58.30 | 6.88 |
| mo056 | h | Ayudante 1ª instalador de telecomunicaciones. (mano de obra) | 0.118 | 42.33 | 4.99 |
| % | % | Herramienta menor | 2 % | 66.73 | 1.33 |
|  |  | Costes directos |  |  | 68.06 |
