# Derivador

- Propiedad del archivo: CYPE INGENIEROS, S.A.
- Formato: FIEBDC-3/2002
- Ámbito geográfico: Bolivia
- Divisa: BOB
- Costes indirectos: 3.00 %
- Gastos generales: 13.00 %
- Beneficio industrial: 6.00 %
- IVA: 13.00 %

## I Instalaciones

### IA Audiovisuales

#### IAA Red de cables coaxiales

**IAA110** Ud Derivador.
Derivador de 5-2400 MHz, de 4 derivaciones y 16 dB de pérdida de derivación, con conectores tipo "F".
Incluye: Colocación del derivador. Conexionado y comprobación de su correcto funcionamiento.
Criterio de medición de proyecto: Número de unidades previstas, según documentación gráfica de Proyecto.
Criterio de medición de obra: Se medirá el número de unidades realmente ejecutadas según especificaciones de Proyecto.

| Código | Ud | Descripción | Rendimiento | Precio | Importe |
|---|---|---|---|---|---|
| mt40ede008og | Ud | Derivador de 5-2400 MHz, de 4 derivaciones y 16 dB de pérdida de derivación, con conectores tipo "F". (material) | 1.000 | 79.71 | 79.71 |
| mo001 | h | Especialista instalador de telecomunicaciones. (mano de obra) | 0.118 | 58.30 | 6.88 |
| mo056 | h | Ayudante 1ª instalador de telecomunicaciones. (mano de obra) | 0.118 | 42.33 | 4.99 |
| % | % | Herramienta menor | 2 % | 91.58 | 1.83 |
|  |  | Costes directos |  |  | 93.41 |
