# Toma de usuario

- Propiedad del archivo: CYPE INGENIEROS, S.A.
- Formato: FIEBDC-3/2002
- Ámbito geográfico: Bolivia
- Divisa: BOB
- Costes indirectos: 3.00 %
- Gastos generales: 13.00 %
- Beneficio industrial: 6.00 %
- IVA: 13.00 %

## I Instalaciones

### IA Audiovisuales

#### IAA Red de cables coaxiales

**IAA120** Ud Toma de usuario.
Toma separadora doble, TV/R-SAT, de 5-2150 MHz, marco y embellecedor.
Incluye: Montaje, conexionado y comprobación de su correcto funcionamiento.
Criterio de medición de proyecto: Número de unidades previstas, según documentación gráfica de Proyecto.
Criterio de medición de obra: Se medirá el número de unidades realmente ejecutadas según especificaciones de Proyecto.

| Código | Ud | Descripción | Rendimiento | Precio | Importe |
|---|---|---|---|---|---|
| mt40dpt050b | Ud | Toma separadora doble, TV/R-SAT, de 5-2150 MHz, marco y embellecedor. (material) | 1.000 | 83.00 | 83.00 |
| mo001 | h | Especialista instalador de telecomunicaciones. (mano de obra) | 0.296 | 58.30 | 17.26 |
| % | % | Herramienta menor | 2 % | 100.26 | 2.01 |
|  |  | Costes directos |  |  | 102.27 |
