# Caja de selección de flujo de refrigerante, para sistema con recuperación de calor, para gas R-32

- Propiedad del archivo: CYPE INGENIEROS, S.A.
- Formato: FIEBDC-3/2002
- Ámbito geográfico: Bolivia
- Divisa: BOB
- Costes indirectos: 3.00 %
- Gastos generales: 13.00 %
- Beneficio industrial: 6.00 %
- IVA: 13.00 %

## I Instalaciones

### IB Sistemas de climatización

#### IBP Sistema VRF (Toshiba)

**IBP009** Ud Caja de selección de flujo de refrigerante, para sistema con recuperación de calor, para gas R-32.
Caja de selección de flujo de refrigerante, sistema VRF con recuperación de calor, para gas R-32, para un máximo de 8 unidades interiores conectables directamente, modelo RBM-Y1801FU8PE "TOSHIBA", con un rango de capacidad de cada unidad interior conectada aguas abajo de menos de 6,4, alimentación monofásica (230V/50Hz).
Criterio de valoración económica: El precio no incluye la canalización ni el cableado eléctrico de alimentación.
Incluye: Replanteo. Colocación y fijación. Conexión a las líneas frigoríficas. Conexión a la red eléctrica. Conexión a la red de desagüe.
Criterio de medición de proyecto: Número de unidades previstas, según documentación gráfica de Proyecto.
Criterio de medición de obra: Se medirá el número de unidades realmente ejecutadas según especificaciones de Proyecto.

| Código | Ud | Descripción | Rendimiento | Precio | Importe |
|---|---|---|---|---|---|
| mt42tsb506e | Ud | Caja de selección de flujo de refrigerante, sistema VRF con recuperación de calor, para gas R-32, para un máximo de 8 unidades interiores conectables directamente, modelo RBM-Y1801FU8PE "TOSHIBA", con un rango de capacidad de cada unidad interior conectada aguas abajo de menos de 6,4, alimentación monofásica (230V/50Hz). (material) | 1.000 | 68948.43 | 68948.43 |
| mo005 | h | Especialista instalador de climatización. (mano de obra) | 0.591 | 58.30 | 34.46 |
| mo104 | h | Ayudante 1ª instalador de climatización. (mano de obra) | 0.591 | 42.33 | 25.02 |
| % | % | Herramienta menor | 2 % | 69007.91 | 1380.16 |
|  |  | Costes directos |  |  | 70388.07 |
