# Derivación para línea frigorífica de líquido y de gas

- Propiedad del archivo: CYPE INGENIEROS, S.A.
- Formato: FIEBDC-3/2002
- Ámbito geográfico: Bolivia
- Divisa: BOB
- Costes indirectos: 3.00 %
- Gastos generales: 13.00 %
- Beneficio industrial: 6.00 %
- IVA: 13.00 %

## I Instalaciones

### IB Sistemas de climatización

#### IBP Sistema VRF (Toshiba)

**IBP510** Ud Derivación para línea frigorífica de líquido y de gas.
Derivación de línea frigorífica formada por conjunto de dos colectores, uno para la línea de líquido y otro para la línea de gas, de 4 salidas cada uno, modelo RBM-HY2043E "TOSHIBA", con un rango de capacidad total de las unidades interiores conectadas aguas abajo de 14,2 a 25,2.
Incluye: Conexionado.
Criterio de medición de proyecto: Número de unidades previstas, según documentación gráfica de Proyecto.
Criterio de medición de obra: Se medirá el número de unidades realmente ejecutadas según especificaciones de Proyecto.

| Código | Ud | Descripción | Rendimiento | Precio | Importe |
|---|---|---|---|---|---|
| mt42tsb530b | Ud | Conjunto de dos colectores, uno para la línea de líquido y otro para la línea de gas, de 4 salidas cada uno, modelo RBM-HY2043E "TOSHIBA", con un rango de capacidad total de las unidades interiores conectadas aguas abajo de 14,2 a 25,2. (material) | 1.000 | 2856.58 | 2856.58 |
| mo005 | h | Especialista instalador de climatización. (mano de obra) | 0.059 | 58.30 | 3.44 |
| mo104 | h | Ayudante 1ª instalador de climatización. (mano de obra) | 0.059 | 42.33 | 2.50 |
| % | % | Herramienta menor | 2 % | 2862.52 | 57.25 |
|  |  | Costes directos |  |  | 2919.77 |
